# Ottobeuren - WL HB Dietratried - HB Schiessenhof
Angebotsaufforderung (GAEB DA XML 3.2, DA83)
Projekt: 242847
Währung: EUR
Vergabeart: Öffentliche Ausschreibung
Eröffnung: 12.05.2026 10:00:00
Ende der Zuschlagsfrist: 19.06.2026
Ausführungsbeginn: 15.07.2026
Ausführungsende: 30.11.2026
Erstellt mit: GXML Toolbox V3.3 R20200224, ORCA AVA 23.2.1 - Professional Edition 23.02.01, 15.04.2026

## 02 Leistungsverzeichnis

### Titel 01 Übergeordnete Leistungen

#### Abschnitt 01.01 Baustelleneinr., Baubegl. Leist.

**01.01.0001 Baustelle einrichten**
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.0002 Baustelle räumen**
StL-Nr. 1910111201
Baustelle von allen Geräten, Anlagen, Einrichtungen und
dgl. räumen. Benutzte Flächen und Wege entsprechend dem
ursprünglichen Zustand herrichten. Soweit nicht für
bestimmte Leistungen für das Räumen der Baustelle gesonderte Positionen im Leistungsverzeichnis enthalten
sind, gilt die Pauschale
für alle Leistungen sämtlicher Abschnitte des Leistungsverzeichnisses.
Menge: 1,000 Psch

**01.01.0003 Bauzaun herstellen vorhalten u. abb.**
Bau- bzw. Schutzzaun einschließlich Eckpfosten und
Verstrebungen herstellen, für die Dauer der Bauzeit
vorhalten, abbauen und von der Baustelle entfernen.
Beschädigte oder abhanden gekommene Teile der
Einrichtungen ersetzen. Umsetzungen auf Grund der
Bauabwicklung des AN gehören zum Leistungsumfang.
Einsatzort(e): Baugruben, BE-Fläche
Ausführung nach Wahl des AN, Höhe 2,0 m
Umsetzen mehrmals nach Baufortschritt,
nach Disposition des AN.
Menge: 130,000 m

**01.01.0004 Baustraße mit GW-Material herstellen und rückbauen**
Baustraße aus gebrochenem, kiesigen Material auf Vliesunterlage (Geotextil GRK 3) in Vorkopfbauweise herstellen, Kies verdichten und bei Erfordernis während der Bauzeit nacharbeiten. Vlies ist einzurechnen.
Nach Fertigstellung der Maßnahme wird die Baustraße rückgebaut. Kiesmaterial abtragen, ggf. fördern, in Eigentum AN übernehmen und abfahren. Vlies ausbauen,
in Eigentum des AN übernehmen und abfahren.
Kronenbreite: ca. 3,00 m
Kiesmaterial: GW nach DIN 18196
Einbaustärke: ca. 30 cm
Menge: 400,000 m2

**01.01.0005 Vorankündigung erstellen**
StL-Nr. 19101508
Vorankündigung gemäß Baustellenverordnung erstellen und
spätestens zwei Wochen vor Einrichten der Baustelle der
zuständigen Behörde übermitteln. Vorankündigung sichtbar und witterungsgeschützt auf der Baustelle aushängen. Bei erheblichen Änderungen während der Bauzeit
anpassen.
Menge: 1,000 Psch

**01.01.0006 SiGe-Plan erstellen**
StL-Nr. 19101513
Sicherheits- und Gesundheitsschutzplan (SiGe-Plan) nach
RAB 31 erstellen und mit dem Sicherheits- und Gesundheitsschutzkoordinator dieser und weiterer berührter
Baustellen abstimmen. Bei erheblichen Änderungen in der
Ausführung des Bauvorhabens anpassen. Den SiGe-Plan für
jeden Beschäftigten einsehbar auf der Baustelle vorhalten.
Menge: 1,000 Psch

**01.01.0007 SiGe-Plan des AG fortschreiben**
StL-Nr. 19101518
Sicherheits- und Gesundheitsschutzplan (SiGe-Plan) nach
RAB 31 fortschreiben und mit dem Sicherheits- und Ge-
sundheitsschutzkoordinator dieser und weiterer
berührter Baustellen abstimmen. Bei erheblichen Änderungen in der Ausführung des Bauvorhabens anpassen. Den
SiGe-Plan für jeden Beschäftigten einsehbar auf der
Baustelle vorhalten.
Menge: 1,000 Psch

**01.01.0008 Unterlage für spät. Arb. erstellen**
StL-Nr. 19101523
Unterlage für spätere Arbeiten nach RAB 32 auf der
Grundlage der vorhandenen Unterlagen erstellen.
Menge: 1,000 Psch

*Hinweis: Hinweis zu OZ 01.01.0009*
Der SiGe-Koordinator muss unabhängig und neutral sein und darf nicht im Arbeitsverhältnis des AN stehen.

**01.01.0009 SiGe-Koordinator stellen**
StL-Nr. 19101528
Sicherheits- und Gesundheitsschutzkoordinator während
der Ausführung des Bauvorhabens nach RAB 30 und Unterlagen des AG stellen.
Menge: 1,000 Psch

**01.01.0010 Bauzeitenplan liefern**
Bauzeitenplan mit einer Aufgliederung in die wesentlichen Leistungen prüffähig liefern für die Baumaßnahme für den Bauablauf ggf. nach Ablauf- und Zeitvorgabe des AG als Balkenplan und entsprechend dem Bauablauf nach Angaben des AG fortschreiben. Die Fortschreibung wird nicht gesondert vergütet. Einarbeitung in einen Gesamtbauzeitenplan.
Vorlage in 2-facher Ausfertigung; Vorlage jeder Fortschreibung des Bauzeitenplanes jeweils in 2-facher Ausfertigung.
Menge: 1,000 Psch

**01.01.0011 Einholung der Spartenpläne**
Bestandsunterlagen zu den Ver- und Entsorgungsleitungen und Kanälen im gesamten Baubereich bei den zuständigen Stellen und Behörden einholen. Anforderung der einschlägigen Vorschriften der Ver- und Entsorgungsbetriebe und Beachtung dieser bei den Erdarbeiten im Bereich bzw. direkt an den Ver- und Entsorgungsleitungen.
Der AN hat sich vor Ort von den Vertretern der Ver- und Entsorgungleitungen über die exakte Lage, Tiefe und den Verlauf der Spartenleitungen einweisen zu lassen.
Menge: 1,000 Psch

*Hinweis: Hinweis zu OZ 01.01.0012*
Bilder mit Beschriftung im DIN A4-Dokument zu je zweien auf ein Blatt einfügen und in PDF-Format umwandeln.

**01.01.0012 Lichtbilder herst. und liefern**
StL-Nr. 19101620
Lichtbilder über den wesentlichen Bauablauf des Bauwerks in digitalisierter Form (Auflösung mindestens
1024 mal 768 Pixel, 24 Farben) mit Digitalkamera herstellen und auf mit dem AG abgestimmten Datenträger (CD
oder DVD) liefern. Das Komprimierungsverhältnis bzw.
die Bildqualität ist so zu wählen, dass durch die Komprimierung keine für den Sachverhalt wesentlichen Bildinformationen verloren gehen.
Menge: 100,000 St

**01.01.0013 Erfassung des Zustands Straßen usw.**
StL-Nr. 22901901
Erfassung und Dokumentation des Zustands von Straßen,
Geländeoberfläche, der Vorfluter und Vorflutleitungen,
sowie der baulichen Anlagen im Baugelände.
Die Erfassung ist unter Beteiligung des AG und des
Straßenbaulastträgers bzw. Eigentümers vor Beginn der
Arbeiten durchzuführen.
Dokumentationsunterlagen herstellen und dem AG
übergeben.
Menge: 1,000 Psch

**01.01.0014 Beweissicherung durchführen**
StL-Nr. 229019061201
Beweissicherung des Bestandes im Bereich der Baustelle
und den vom Baubetrieb betroffenen Bereichen mit
Gebäuden, Bauwerken, Entwässerungseinrichtungen,
Wällen, Banketten, Fahrbahnrändern, Asphaltschichten,
Pflasterungen, Borden u. dgl. durchführen.
Die Beweissicherung ist von einem öffentlich
bestellten und vereidigten Sachverständigen
durchzuführen. Maßnahmen wie der Einsatz einer
Kanalkamera, die Durchführung einer Bauwerksprüfung
aus besonderem Anlass u. dgl. werden gesondert
vergütet.
Laufende Kontrollen wie Messprogramme u. dgl., die die
Durchführung der Baumaßnahme begleiten, werden
gesondert vergütet.
Erforderliche Hilfskräfte und Hilfsmittel sind
einzurechnen.
Bestand nach Unterlagen des AG
Die Beweissicherung besteht aus je einer
Bestandsaufnahme vor Beginn der Arbeiten sowie nach
Beendigung der Arbeiten, jedoch vor der Abnahme der
Baumaßnahme. Die beiden Bestandsaufnahmen sind so
durchzuführen, dass Veränderungen am Bestand, die
möglicherweise durch die Baumaßnahme verursacht sind,
festgestellt werden können.
Schäden sind monetär zu bewerten.
Dokumentation in 3-facher Ausfertigung liefern.
Menge: 1,000 Psch

**01.01.0015 Höhenfestpunkt herstellen**
StL-Nr. 229019111011
Höhenfestpunkt in Abstimmung mit dem AG herstellen.
Der Höhenfestpunkt ist kurz nach Auftragserteilung
herzustellen und spätestens vor Durchführung der
ersten Geländeaufnahme durch den AN auf die vom AG zur
Verfügung gestellten Höhenfestpunkte einzumessen.
Während und nach Ablauf der Frostperiode ist die
Höhenlage des Festpunktes zu kontrollieren.
Die erforderlichen Erdarbeiten gehören zum
Leistungsumfang.
Höhenfestpunkt aus einem mind. 10 cm langen Bolzen mit
Rundkopf, der in einem Stahlbetonkörper mit einem
Querschnitt von 30 x 30 cm, Expositionsklasse XC4
versetzt ist.
Gründungstiefe 80 cm.
Bei Abschluss der Baumaßnahme Höhenfestpunkt ausbauen
und nach Wahl des AN entsorgen.
Menge: 8,000 St

**01.01.0016 Vermessungsarbeiten für Absteckung**
StL-Nr. 2290193103
Vermessungsarbeiten für die Absteckung von Bauteilen
nach Unterlagen des AG einschließlich aller Geräte-
und Personalkosten durchführen.
Verkehrsflächen (Achsen, Eckausrundungen,
Fahrbahnteiler etc.) und Bauwerke.
Menge: 1,000 Psch

**01.01.0017 Bestandsunterlagen herstellen, Wasserleitung**
StL-Nr. 229019362129
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern sind vom AN zu beschaffen.
Die Bestandsunterlagen sind auf der Grundlage der
Bauausführungsunterlagen des AG zu erstellen.
Bestandsunterlagen für Entwässerungsarbeiten nach
Unterlagen des AG.
Format(e) und Anzahl der Bestandsunterlagen 'Bestandsübersichtszeichnungen als Pause 1-fach,
im CAD-Originalformat mit Definitionsdatei auf Datenträger
sowie als DXF-Datei auf Datenträger.'
Menge: 1,000 Psch

**01.01.0018 Erschwerniszulage bei sämtlichen Arbeiten**
Erschwerniszulage
bei sämtlichen Arbeiten soweit, keine separate Positionen vorgesehen sind, im gesamten Baubereich aufgrund:
- beengter Platzverhältnisse,
- angrenzender Bebauung,
- Dachüberstände,
- Schaltschränke,
- vorhandener Mauern und Stützwände,
- Baumbestand, Buschwerk, Einzäunung,
- Verkehrsabwicklung gemäß Baubeschreibung,
- vorhandenen Ver- und Entsorgungsleitungen,
- Behinderung durch Umlegung vorhandener Versorgungsleitungen,
- Hindernissen im Rohrgrabenbereich,
- Verwurzelungen in der Leitungszone,
- Freileitungen u.dgl.

Bei der Baudurchführung z.B.:
- eingeschränkter Schwenkbereich,
- Vor Kopf-Bauweise,
- Schieber und Schiebergestängen,
- Schächte der Kanalisation,
- Zwischenlagerung von Materialien, Aushubmaterialien etc.,
- Sicherung in Betrieb befindlicher Ver- und Entsorgungsleitungen,
- erhöhter Arbeitsaufwand entlang vorhandener Einbauten und Bauwerken,
- eingeschränkte Zufahrts- und Umfahrungsmöglichkeiten,
- Arbeiten in Vorkopfbauweise. Arbeiten entgegen der Fließrichtung,
- Anliegerverkehr, Fahrzeuge und Fußgänger,
- Firmen im Baufeld - Telekom, Strom und Straßenbeleuchtung,
- Nassaushub,
- Vlies, Geogitter im Straßenoberbau und Gräben.
Menge: 1,000 Psch

#### Abschnitt 01.02 Entsorgung

**01.02.0001 N.gefährl. Abfall ents. Beton, Ziegel**
StL-Nr. 12102113041100
Nicht gefährlichen Abfall aus Abbruch laden, fördern
und entsorgen. Schadstoffbelastung nach Unterlagen des
AG.
Abgerechnet wird nach Wiegescheinen.
Abfall = Gemische aus Beton, Ziegeln, Fliesen und Keramik mit Ausnahme derjenigen, die unter 17 01 06 fallen.
Abfallschlüsselnummer 17 01 07.
Entsorgung nach Wahl des AN.
Gebühren der Abfallentsorgung sind einzurechnen.
Menge: 0,200 t

**01.02.0002 N.gefährl. Abfall ents. Bankettschälgut**
StL-Nr. 121021213110
Nicht gefährlichen Abfall aus Baustelle laden, fördern
und entsorgen. Schadstoffbelastung nach Unterlagen des
AG.
Abgerechnet wird nach Wiegescheinen.
Abfall = Bankettschälgut. Abfallschlüsselnummer = 17 05
04.
Entsorgung nach Wahl des AN.
Gebühren der Abfallentsorgung sind einzurechnen.
Menge: 1,000 t

#### Abschnitt 01.03 Verkehrssicherung an Arbeitsstellen

**01.03.0001 Verkehrssicherung aufst. beseit., B I/15**
StL-Nr. 16105102391091
Verkehrssicherung an Arbeitsstellen von längerer Dauer
aufstellen und beseitigen. Vorhalten, Warten und
Betreiben werden gesondert vergütet. Vorübergehende Si-
cherungsmaßnahmen durchführen. Vorübergehende Markierung, transportable Lichtsignalanlage, bauliches Leitelement und transportable Schutzeinrichtung werden gesondert vergütet. 70 v.H. der Pauschale werden nach betriebsfertigem Aufstellen, der Rest nach Beseitigen
vergütet.
Verkehrssicherung an Arbeitsstelle und Umleitungsstrecke.
Nach RSA, Regelplan 'B I/15'
Vorhandene Verkehrsschilder nach Unterlagen des AG außer Kraft und wieder in Kraft setzen.
Für Bauphase 'Straße Bossarts - Goßmannshofen,
Stat. 0+080 - 0+090'
Kontrolle gem. ZTV-SA für die gesamte Arbeitsstellensicherung wird gesondert vergütet.
Menge: 1,000 Psch

**01.03.0002 Verkehrssicherung vorh., B I/15**
StL-Nr. 161051073999
Verkehrssicherung an Arbeitsstellen von längerer Dauer
vorhalten, warten und betreiben. Vorübergehende Sicherungsmaßnahmen durchführen. Die Vergütung erfolgt nach
der vom AG festgelegten Einsatzzeit.
Verkehrssicherung an Arbeitsstelle und Umleitungsstrecke.
Nach RSA, Regelplan 'B I/15'
Für Bauphase 'Straße Bossarts - Goßmannshofen,
Stat. 0+080 - 0+090'
Menge: 10,000 d

**01.03.0003 Verkehrssicherung umsetzen, B I/5**
StL-Nr. 161051123999
Verkehrssicherung an Arbeitsstellen von längerer Dauer
umsetzen. Vorübergehende Sicherungsmaßnahmen durchführen. Vorübergehende Markierung, transportable Lichtsignalanlage, bauliches Leitelement und transportable
Schutzeinrichtung werden gesondert vergütet.
Verkehrssicherung an Arbeitsstelle und Umleitungsstrecke.
Vorhandene Verkehrsschilder 'nach RSA, Regelplan B I/5'
Umsetzung 'Straße Bossarts - Goßmannshofen,
Stat. 0+080 - 0+090, eigene Verkehrssicherung für
Asphaltierungsarbeiten'
Menge: 1,000 Psch

**01.03.0004 Absperrschranke aufstellen, 3x Dauerlicht gelb**
StL-Nr. 1610540215020601
Absperrgerät oder Warneinrichtung aufstellen und beseitigen, für die Bauzeit vorhalten, warten und betreiben.
Vorübergehende Sicherungsmaßnahmen durchführen. 70 v.H.
des Preises werden nach Aufstellen, der Rest nach Be-
seitigen vergütet.
Absperrschranke Größe 250x2000 mm mit Aufstellvorr.
Mit retroreflektierender Folie der Bauart Typ 2.
Mit 3 Richtstrahlern einseitig, gelbes Dauerlicht.
Energieversorgung nach Wahl des AN.
Menge: 2,000 St

**01.03.0005 Absperrschranke aufstellen, 5x Dauerlicht rot**
StL-Nr. 1610540215020701
Absperrgerät oder Warneinrichtung aufstellen und beseitigen, für die Bauzeit vorhalten, warten und betreiben.
Vorübergehende Sicherungsmaßnahmen durchführen. 70 v.H.
des Preises werden nach Aufstellen, der Rest nach Be-
seitigen vergütet.
Absperrschranke Größe 250x2000 mm mit Aufstellvorr.
Mit retroreflektierender Folie der Bauart Typ 2.
Mit 5 Richtstrahlern einseitig, rotes Dauerlicht.
Energieversorgung nach Wahl des AN.
Menge: 4,000 St

**01.03.0006 Absperrschranke umsetzen, Batterie/Akku**
StL-Nr. 1610541221
Absperrgerät oder Warneinrichtung umsetzen. Vorübergehende Sicherungsmaßnahmen durchführen.
Absperrschranke.
Energieversorgung mit Batterie/Akku
Menge: 6,000 St

**01.03.0007 Kontrolle der Arbeitsstellensicherung**
StL-Nr. 1610580211
Kontrolle der Arbeitsstellensicherung gem. ZTV-SA
durchführen. Die Kontrolle ist unmittelbar nach deren
Durchführung zu erfassen und zu dokumentieren. Arbeits-
und Hilfsmittel sind vom AN zu stellen und dem AG jederzeit zugänglich zu machen.
Kontrolle zweimal täglich, an arbeitsfreien Tagen einmal täglich.
Kontrolle durch schriftliche Dokumentation nach Unterlagen des AG.
Menge: 20,000 d

**01.03.0008 Verkehrsflächen unterhalten**
StL-Nr. 2290590112
Verkehrsflächen zur Aufrechterhaltung des öffentlichen
und Anliegerverkehrs, sowie des Baustellenverkehrs
innerhalb des Baubereiches einschließlich
zwischenzeitlich benutzter Behelfsfahrstreifen
verkehrssicher unterhalten.
Abgerechnet wird nach Kalendertagen.
Befestigung nach Unterlagen des AG.
Verkehrsflächen im Zuge der vom AG
zur Verfügung gestellten Zufahrtswege.
Menge: 80,000 d

**01.03.0009 Verkehrsrechtliche Anordnung**
*** Pauschalposition
Verkehrsrechtliche Anordnung für Einrichtung und Be-
trieb der Verkehrssicherung sämtlicher Abschnitte des
Leistungsverzeichnisses nach Unterlagen des AG einholen
und zugehörige Unterlagen erstellen. Erforderliche
Ortsbesichtigungen zur Erstellung der Planunterlagen
durchführen.
Anfallende Gebühren werden auf Nachweis erstattet.
Menge: 1,000 psch

**01.03.0010 Stahlplatte Brückenklasse 12 herstellen**
Stahlplatte Brückenklasse 12
zur Befahrbarkeit über Grabenbereich, Breite ca. 1,50 m, Länge ca. 3 m (Großformat),
anliefern, vorschriftsmäßig einbauen und nach Beendigung der Bauzeit demontieren und abtransportieren einschl. aller Nebenarbeiten.
Menge: 3,000 St

### Titel 02 Neubau Zubringerleitung

#### Abschnitt 02.01 Erdbau

**02.01.0001 Grenzsteine ausbauen in Baust.stapeln**
StL-Nr. 2590600101
Grenzsteine innerhalb des Baugeländes ausbauen,
säubern und laden.
Lage der Grenzsteine nach Unterlagen des AG.
Steine innerhalb der Baustelle fördern, abladen und
stapeln.
Menge: 15,000 St

**02.01.0002 Fläche abräumen**
Fläche abräumen.
Strauch- und Baumbestand sowie sonstiger Aufwuchs bis
zu 0,10 m Stammdurchmesser, 1,00 m über dem Erdboden
gemessen, einschließlich Wurzelwerk.
Astwerk gefällter Bäume, Holzreste.
Neigung der Abräumfläche steiler als 1:4.
Wurzelstöcke der Verwertung nach Wahl des AN zuführen.
Schlagabraum der Verwertung nach Wahl des AN zuführen.
Übriges Räumgut der Verwertung nach Wahl des AN zuführen.
Menge: 150,000 m²

**02.01.0003 Äste zurückschneiden**
Äste mit Astdurchmesser an der Schnittstelle bis 30 cm
zurückschneiden im Lichtraumprofil und nach
Angaben des AG. Äste ggf. häckseln. Schnittfläche
mit Astdurchmesser ab 5 cm mit Wundbehandlungsstoff
verschließen. Hilfsgerüste, Leitern und Kleingeräte
gehören zum Leistungsumfang.
Die Abrechnung erfolgt nach Mannstunden.
Baum in Flächen,
Lichtraumprofilhöhe 4,5 m,
Äste in Eigentum des AN übernehmen und
einer Entsorgung nach Wahl des AN zuführen.
Menge: 5,000 h

**02.01.0004 Oberboden abtragen und lagern**
StL-Nr. 18106109902101
Oberboden ggf. einschließlich Vegetationsdecke abtragen
und lagern. Oberboden in regelmäßig geformten Mieten
locker aufsetzen. Ansaat und Mähen einer Decksaat werden gesondert vergütet. Beschreibung der Homogenbereiche nach Unterlagen des AG. Abgerechnet wird nach Ab-
tragsprofilen.
Homogenbereich 'O (Oberboden)'
Dicke des Abtrages über 10 bis 30 cm.
Oberboden innerhalb der Baustelle lagern.
Lagerflächen während der Bauzeit bereitstellen.
Menge: 60,000 m3

**02.01.0005 Oberboden abtragen und lagern, Böschung**
StL-Nr. 18106109912101
Oberboden ggf. einschließlich Vegetationsdecke abtragen
und lagern. Oberboden in regelmäßig geformten Mieten
locker aufsetzen. Ansaat und Mähen einer Decksaat werden gesondert vergütet. Beschreibung der Homogenbereiche nach Unterlagen des AG. Abgerechnet wird nach Ab-
tragsprofilen.
Homogenbereich 'O (Oberboden)'
Neigung der Abtragsfläche steiler als 1:4.
Dicke des Abtrages über 10 bis 30 cm.
Oberboden innerhalb der Baustelle lagern.
Lagerflächen während der Bauzeit bereitstellen.
Menge: 200,000 m3

**02.01.0006 Oberboden auflockern**
Oberboden des/der Homogenbereiches O (Oberboden) auf Flächen, die vom AG zur Verfügung gestellt und durch den Baubetrieb bzw. die Zwischenlagerung verdichtet worden sind, auflockern.
Oberfläche abgleichen und eggen.
Mittlere Auflockerungstiefe 30 cm.
Menge: 130,000 m²

**02.01.0007 Oberboden AG aufbereiten**
Oberboden des AG aufbereiten.
Abgerechnet wird der Oberboden vor der Aufbereitung.
Oberboden innerhalb der Baustelle gelagert.
aufbereiten durch Absieben, Siebgröße 30 mm x 30 mm und lagern.
Siebrückstand in das Eigentum des AN übernehmen und einer Verwertung nach Wahl des AN zuführen.
Menge: 260,000 m³

**02.01.0008 Oberboden des AG andecken, Böschung**
StL-Nr. 259061119191
Gelagerten Oberboden des AG von Haufwerken aufnehmen,
laden, fördern und andecken. Homogenbereich nach
Unterlagen des AG. Abgerechnet werden die angedeckten
Flächen.
Homogenbereich 'O (Oberboden)'
Andeckung auf Böschungen. Vorhandene Böschung vor
Auftrag des Oberbodens aufrauen und mit Rillen
versehen.
Dicke der Andeckung '15 - 30 cm'
Oberboden innerhalb der Baustelle aufnehmen.
Menge: 60,000 m2

**02.01.0009 Oberboden des AG andecken, landw.Fl.**
StL-Nr. 259061119491
Gelagerten Oberboden des AG von Haufwerken aufnehmen,
laden, fördern und andecken. Homogenbereich nach
Unterlagen des AG. Abgerechnet werden die angedeckten
Flächen.
Homogenbereich 'O (Oberboden)'
Andeckung innerhalb der Baustelle zur
Geländeangleichung, Rekultivierung und dgl.
Dicke der Andeckung '15 - 30 cm'
Oberboden innerhalb der Baustelle aufnehmen.
Menge: 200,000 m2

**02.01.0010 Boden bzw. Fels lös.u.einb., HB B1**
StL-Nr. 1810620290900101
Boden bzw. Fels aus Abtragsbereichen profilgerecht
lösen und in den Auftragsbereichen profilgerecht einbauen und verdichten einschließlich ggf. erforderlicher
Wasserzugabe. Beschreibung der Homogenbereiche nach Un-
terlagen des AG. Die Herstellung von Mulden und Gräben
wird gesondert vergütet.
Homogenbereich 'B1 (Bindige Lockergesteine),
Auskofferung Oberbau Fahrbahn und Waldweg'
Einbaustelle 'Zwischenlager auf Flächen des AN'
Das Herstellen des Planums wird nicht gesondert
vergütet.
Abgerechnet wird nach Abtragsprofilen.
Menge: 5,000 m3

**02.01.0011 Gel. Boden bzw. Fels des AG aufn.**
StL-Nr. 1810622900900001
Gelagerten Boden bzw. Fels des AG aufnehmen. Beschreibung der Homogenbereiche nach Unterlagen des AG.
Boden 'lagert auf Zwischenlager auf Flächen des AN.
Boden bzw. Fels nach Wahl des AN verwerten.'
Abgerechnet wird nach Abtragsprofilen am Zwischenlager.
Menge: 5,000 m3

**02.01.0012 Planum herstellen**
StL-Nr. 1810624901
Planum herstellen nach Unterlagen des AG.
Verformungsmodul Ev2 = 45 MPa.
Menge: 440,000 m2

**02.01.0013 Untergr. Verdichten, HB B1, Leitungsgraben**
Untergrund nach Oberboden- oder Bodenabtrag verdichten.
Boden des/der Homogenbereichs B1 (bindige Lockergesteine).
Beschreibung des Homogenbereichs nach Unterlagen des AG.
Untergrund Leitungsgrabensohle nach Aushub in Bereichen ohne Bodenaustausch verdichten.
Menge: 460,000 m2

#### Abschnitt 02.02 Landschaftsbau

**02.02.0001 Steine auflesen**
StL-Nr. 211070200001
Steine auf Vegetationsflächen von der Oberfläche auflesen.
Steine über 5 cm.
Menge: 1420,000 m2

**02.02.0002 Aufgelesene Steine weiterverwenden**
StL-Nr. 2110702201
Aufgelesene Steine weiterverwenden. Abgerechnet wird
nach Kubatur.
Steine nach Wahl des AN verwerten.
Menge: 2,000 m3

**02.02.0003 Vegetationsfläche vorbereiten**
StL-Nr. 2110710490071000
Vegetationsfläche mit einer Neigung flacher als 1:4
vorbereiten. Boden lockern, Rand- und Restflächen bearbeiten.
Fläche 'landwirtschaftliche Flächen'
Boden einmal fräsen.
Lockerungstiefe ca. 10 cm.
Menge: 1020,000 m2

**02.02.0004 Vegetationsfläche mähen steiler 1:3**
StL-Nr. 211070182130
Vegetationsfläche vor Beginn der Pflanzarbeiten mähen.
Neigung der Fläche steiler 1:3.
Fläche = Böschungen.
Mähgut nach Wahl des AN verwerten.
Menge: 400,000 m2

**02.02.0005 Rasenansaat mit RSM Regio herst., landw.Fl.**
StL-Nr. 2110720417291610
Rasenansaat mit RSM Regio herstellen. Saatgut ohne Entmischung ausbringen, einarbeiten und andrücken.
Neigung der Fläche 1:4 bis 1:3.
Fläche = landwirtschaftliche Fläche.
Feinplanum herstellen.
Saatgutmenge '5 g/m² + 10 g/m² Saathilfsstoffe'
Regiosaatgutmischung (RSM Regio), Ursprungsgebiet 16,
Unterbayrische Hügel- und Plattenregion.
Standortvariante Grundmischung.
Menge: 1020,000 m2

**02.02.0006 Rasenansaat mit RSM Regio herst., Böschung**
StL-Nr. 2110720425291611
Rasenansaat mit RSM Regio herstellen. Saatgut ohne Entmischung ausbringen, einarbeiten und andrücken.
Neigung der Fläche steiler 1:3.
Fläche = Böschungen, Trennstreifen und Mulden.
Feinplanum herstellen.
Saatgutmenge '7 g/m² + 10 g/m² Saathilfsstoffe'
Regiosaatgutmischung (RSM Regio), Ursprungsgebiet 16,
Unterbayrische Hügel- und Plattenregion.
Standortvariante Grundmischung.
Roggentrespe 2 g/m2 beimischen.
Menge: 400,000 m2

#### Abschnitt 02.03 Offene Bauweise - Leitungsgräben

**02.03.0001 Leitungsgr. herst., HB B1, DN<300, >1,75-3,00m**
StL-Nr. 1910821493211121
Leitungsgraben einschließlich Schachtbaugruben herstellen. Straßenaufbruch wird gesondert vergütet. Schachtdurchmesser und -abstände nach Unterlagen des AG.
In gewachsenem Boden. Homogenbereiche 'B1
(Bindige Lockergesteine)'
Grabentiefe über 1,75 bis 3,00 m.
Breite der Grabensohle für Rohr DN 300.
Notwendigen Verbau entsprechend statischen und konstruktiven Erfordernissen herstellen, vorhalten und
entfernen. Offene Wasserhaltung bis zu einer Pumpenleistung von 10 m3 Fördermenge und 5,00 m Förderhöhe je
Stunde und Haltung ausführen.
Aushub zur Wiederverwendung innerhalb der Baustelle lagern, nach Verlegen der Leitung in Graben oberhalb der
Leitungszone und in Baugruben einbauen und verdichten
einschl. ggf. erforderlicher Wasserzugabe.
Zuordnungswert nach LAGA = Z 0.
Zum Verfüllen nicht verwendeten Aushub der Verwertung
nach Wahl des AN zuführen.
Abgerechnet wird mit senkrechten Wänden.
Menge: 700,000 m3

**02.03.0002 Leitungsgr. herst., HB B4, DN<300, >1,75-3,00m**
StL-Nr. 1910821493213121
Leitungsgraben einschließlich Schachtbaugruben herstellen. Straßenaufbruch wird gesondert vergütet. Schachtdurchmesser und -abstände nach Unterlagen des AG.
In gewachsenem Boden. Homogenbereiche 'B4
(Konglomerat-Fels/Nagelfluh), frühere Felsklasse 7,
Aushub mit Meißeln erforderlich'
Grabentiefe über 1,75 bis 3,00 m.
Breite der Grabensohle für Rohr DN 300.
Notwendigen Verbau entsprechend statischen und konstruktiven Erfordernissen herstellen, vorhalten und
entfernen. Offene Wasserhaltung bis zu einer Pumpenleistung von 10 m3 Fördermenge und 5,00 m Förderhöhe je
Stunde und Haltung ausführen.
Aushub wird zum Verfüllen nicht verwendet. Verfüllen
der Baugruben und des Grabens nach Verlegen der Leitung
wird gesondert vergütet.
Zuordnungswert nach LAGA = Z 0.
Zum Verfüllen nicht verwendeten Aushub der Verwertung
nach Wahl des AN zuführen.
Abgerechnet wird mit senkrechten Wänden.
Menge: 40,000 m3

**02.03.0003 Zulage Handaushub**
Handaushub als Zulage zum Rohrgrabenaushub bei Anschluss an bestehende Leitungen.
Freilegung bestehender Leitung, Vertiefung für Einbau von Formstücken bei Einbindungen etc.
Menge: 10,000 m3

**02.03.0004 Mehraufwand bei LG, längs, Stromkabel**
StL-Nr. 25908206010100
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = Stromkabel.
Menge: 40,000 m

**02.03.0005 Mehraufwand bei LG, längs, FM-Kabel**
StL-Nr. 25908206010200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = Fernmeldekabel.
Menge: 5,000 m

**02.03.0006 Mehraufwand bei LG, längs, Signalkabel**
StL-Nr. 25908206010600
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = Signalkabel.
Menge: 430,000 m

**02.03.0007 Mehraufwand bei LG, längs, Wasserleitung**
StL-Nr. 25908206010700
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen längslaufend.
Leitung = Wasserleitung.
Menge: 480,000 m

**02.03.0008 Mehraufwand bei LG, quer, Stromkabel**
StL-Nr. 25908206020100
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen querend. Anzahl der Querungen nach
Unterlagen des AG.
Leitung = Stromkabel.
Menge: 5,000 m

**02.03.0009 Mehraufwand bei LG, quer, FM-Kabel**
StL-Nr. 25908206020200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen querend. Anzahl der Querungen nach
Unterlagen des AG.
Leitung = Fernmeldekabel.
Menge: 10,000 m

**02.03.0010 Mehraufwand bei LG, quer, Signalkabel**
StL-Nr. 25908206020600
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen querend. Anzahl der Querungen nach
Unterlagen des AG.
Leitung = Signalkabel.
Menge: 10,000 m

**02.03.0011 Mehraufwand bei LG, quer, Wasserleitung**
StL-Nr. 25908206020700
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Leitungen querend. Anzahl der Querungen nach
Unterlagen des AG.
Leitung = Wasserleitung.
Menge: 10,000 m

**02.03.0012 Mehraufwand bei LG, quer, FM-Freileitung**
StL-Nr. 25908206030200
Mehraufwand bei der Herstellung von Leitungsgräben und
der Leitungsgrabenverfüllungen in Folge von
vorhandenen Leitungen, die näher als 50 cm am
Leitungsgraben liegen, sofern kein anderer Abstand
angegeben ist.
Die einschlägigen Vorschriften sind zu beachten.
Auch bei parallel laufenden Leitungen wird die
Position unabhängig vom Achsabstand einmal je Leitung
abgerechnet.
Abgerechnet wird in der Achse der jeweiligen Leitung,
soweit sie sich im Bereich des Leistungsgrabens
zuzüglich des angegebenen Abstandes befindet.
Freileitung, Verlauf und einzuhaltende Abstände nach
Unterlagen des AG.
Leitung = Fernmeldekabel.
Menge: 5,000 m

**02.03.0013 Baustoff lief.,in Leitungsgr. einb., >1,75-3,00m**
StL-Nr. 19108237939011
Baustoff liefern, in Leitungsgraben einschließlich
Schachtbaugruben einbauen und verdichten.
Baustoff 'Kies-Sand-Gemisch nach DIN 18196 (GW oder GI)'
Grabentiefe über 1,75 bis 3,00 m.
Breite der Grabensohle 'für Rohre DA 250/DN 250'
Baustoff nach Verlegen der Leitung in Graben oberhalb
der Leitungszone und in Baugruben einbauen und verdichten.
Abgerechnet wird mit senkrechten Wänden entsprechend
der Abrechnung beim Aushub.
Menge: 40,000 m3

**02.03.0014 Suchgraben herstellen, bis 1,25m**
StL-Nr. 19108911912001
Suchgraben nach Unterlagen des AG einschließlich Handschachtung herstellen. Aushub zur Wiederverwendung
seitlich lagern. Beschreibung der Homogenbereiche nach
Unterlagen des AG. Abgerechnet wird nach Abtragsprofilen.
Homogenbereiche 'B1 (Bindige Lockergesteine),
B4 (Konglomerat-Fels/Nagelfluh)'
Grabentiefe bis 1,25 m.
Handschachtung mit Maschinenunterstützung.
Seitlich gelagerten Boden einbauen und verdichten.
Menge: 15,000 m3

**02.03.0015 Suchgraben herstellen, >1,25-1,75m**
StL-Nr. 19108911922001
Suchgraben nach Unterlagen des AG einschließlich Handschachtung herstellen. Aushub zur Wiederverwendung
seitlich lagern. Beschreibung der Homogenbereiche nach
Unterlagen des AG. Abgerechnet wird nach Abtragsprofilen.
Homogenbereiche 'B1 (Bindige Lockergesteine),
B4 (Konglomerat-Fels/Nagelfluh)'
Grabentiefe über 1,25 bis 1,75 m.
Handschachtung mit Maschinenunterstützung.
Seitlich gelagerten Boden einbauen und verdichten.
Menge: 10,000 m3

**02.03.0016 Suchgraben herstellen, >1,75-3,00m**
StL-Nr. 19108911992001
Suchgraben nach Unterlagen des AG einschließlich Handschachtung herstellen. Aushub zur Wiederverwendung
seitlich lagern. Beschreibung der Homogenbereiche nach
Unterlagen des AG. Abgerechnet wird nach Abtragsprofilen.
Homogenbereiche 'B1 (Bindige Lockergesteine),
B4 (Konglomerat-Fels/Nagelfluh)'
Grabentiefe 'über 1,75 bis 3,00 m'
Handschachtung mit Maschinenunterstützung.
Seitlich gelagerten Boden einbauen und verdichten.
Menge: 30,000 m3

**02.03.0017 Rohrauflager, DA 250 PE**
Eine auf der ganzen Grabenbreite mind. 15 cm starke Lage aus reinem Sand liefern, einbringen und verdichten einschl. Abfuhr der verdrängten Massen.
Rohrleitung 'DA 250 PE'
Menge: 570,000 m

**02.03.0018 Einbetten Rohrleitungen, DA 250 PE**
Einbetten der Rohrleitungen bis 20 cm über Rohrscheitel
als Zuschlag zu den Leistungen für Baugrubenaushub mit
reinem Sand.
Rohrleitung 'DA 250PE'
Menge: 570,000 m

**02.03.0019 Stützbeton Leitungsabtrennungen**
Stützbeton zur Sicherung bei Leitungsabtrennungen
einbauen.
Druckfestigkeitsklasse C 16/20
Expositionsklasse XF0
Menge: 0,500 m3

#### Abschnitt 02.04 Offene Bauweise - Ersatzversorgung

**02.04.0001 Freilegen Anschlussstellen Hauptleitung**
Freilegen der Anschlussstellen
Suchen und Aufgraben der Anschlussstellen für die vorübergehende Notversorgung einschließlich dem erforderlichen Handaushub bis ca. 20 cm unter der Leitung. Nach erfolgtem Anschluss Hauptleitung und Anschlussstelle mit Sand umhüllen, Baugrube verfüllen und verdichten.
Anschlussstelle an der Hauptleitung
Kopflochgröße: ca. 1,2 x 1,2 x 2,0 m
Menge: 2,000 St

**02.04.0002 Rückbau Anschlussstellen Hauptleitung**
Rückbau der Anschlussstellen
Aufgraben der Anschlussstellen für den Rückbau der Notversorgung einschließlich dem erforderlichen Handaushub bis ca. 20 cm unter der Leitung. Nach erfolgtem Rückbau Hauptleitung mit Sand umhüllen, Baugrube verfüllen und verdichten.
Rückbau an der Hauptleitung
Kopflochgröße: ca. 1,2 x 1,2 x 2,0 m
Menge: 2,000 St

**02.04.0003 Erdverlegung Bereich Zufahrten**
Erdverlegung im Bereich von Zufahrten und Straßenquerungen
Boden der Bodenklasse 3-5 nach DIN 18300 ausheben und seitlich lagern, nach Rohrverlegung verfüllen und verdichten. Verlegetiefe ca. 0,40 m zur Verlegung von Schutzrohren.
Menge: 5,000 m

**02.04.0004 Rückbau Bereich Zufahrten**
Rückbau im Bereich von Zufahrten
Boden der Bodenklasse 3-5 nach DIN 18300 ausheben und seitlich lagern. Nach Rückbau der Notversorgungsleitung den Leitungsgraben wieder verfüllen und verdichten.
Verlegetiefe ca. 0,40 m
Menge: 5,000 m

**02.04.0005 Schutzrohre PVC verlegen**
Schutzrohre aus PVC verlegen
gemäß DIN EN 1610, Verbindung mit Muffen einschließlich Sandumhüllung im vorbereiteten Graben verlegen.
Schutzrohr DN 200 mm PVC im Bereich
von Zufahrten und Straßenquerungen.
Menge: 5,000 m

**02.04.0006 Schutzrohre PVC ausbauen**
Schutzrohre aus PVC ausbauen
Ausbaumaterial in Eigentum des AN übernehmen und von der Baustelle entfernen.
Schutzrohr DN 200 mm PVC im Bereich
von Zufahrten und Straßenquerungen
Menge: 5,000 m

**02.04.0007 Rohrleitungen aller Art schneiden / trennen**
Rohrleitungen aller Art schneiden / trennen
in Abstimmung mit dem AG / Wasserwart
Rohre im eingebauten Zustand
Metallische Rohrleitung DN 150 - 200 mm

Anmerkung:
Ggf. Rohrschnitte nach dem Rückbau der Notversorgungsleitung in transportfähige Einzellängen für den AG werden nach dieser Position vergütet.
Menge: 2,000 St

**02.04.0008 Innendruckprüfung**
Innendruckprüfung DIN 4279
an Druckrohrleitungen für Trinkwasser, Prüfung in Teilstrecken nach Vereinbarung mit dem AG einschliesslich Bereitsstellung, Montage und Demontage aller erforderlicher Formstücke für die Durchführung der Druckprobe. Das Prüfwasser stellt der AG, das Prüfwasser ist nach der Prüfung vom AN zu beseitigen.
Entlüftung des Hochpunktes.
Ausführung in Teilabschnitten ist zu berücksichtigen.
Nachweis durch Druckschreiberprotokolle
DA 100-150 mm
Menge: 340,000 m

**02.04.0009 Druckrohrleitung desinfizieren**
Druckrohrleitung für Trinkwasser vor Inbetriebnahme spülen, desinfizieren DVGW W 291, Wasser für die Desinfektion wird beigestellt und ist nach der Desinfektion zu beseitigen.
Desinfektionsmittel nach Wahl des AN, jedoch nach Absprache mit dem AG (betriebsübliche Desinfektion ist anzuwenden)
Ausführung in Teilabschnitten ist zu berücksichtigen
DA 100-150 mm
Menge: 340,000 m

**02.04.0010 Wasserprobe nehmen**
Wasserprobe entnehmen
im Beisein des AG / Wasserwarts und von einem anerkannten Prüfinstitut gemäß Trinkwasserverordnung auf Unbedenklichkeit prüfen lassen. Das Prüfergebnis ist dem AG zu übergeben. Die Unbedenklichkeitsbescheinigung ist Voraussetzung für die Einbindearbeiten ins bestehende Wasserversorgungsnetz. Vergütung je Prüfabschnitt entsprechend der Druckprobenabschnitte.
Das Prüfinstitut ist mit AG / Wasserwart abzustimmen.
Menge: 1,000 St

#### Abschnitt 02.05 Offene Bauweise - Rohrverlegearbeiten

*Hinweis: Druckleitungen, Formstücke, Armaturen*

**02.05.0001 Metallische Rohrleitungen ausbauen, DN 150-250 GGG**
Metallische Rohrleitungen einschließlich Formstücke ausbauen
Rohrleitungen außer Betrieb, sammeln, in Eigentum des AN übernehmen und von der Baustelle entfernen.
Nur Bereiche in der Leitungstrasse der neuen Leitung und Teilstücke beim Ausbau der Armaturen.
Material 'GGG',
Dimension 'DN 150-250',
Rohrschnitte sind einzurechnen.
Menge: 300,000 m

*Hinweis: Hinweis zu Pos. 02.05.0002 - 02.05.0018*
1. Allgemeines
  Schrauben und Beilagscheiben aus nichtrostendem Stahl (Werkstoff-Nr. 1.4541 - A2), Muttern aus nichtrostendem Stahl (Werkstoff-Nr. 1.4571 - A 4).
  Je Schraube sind zwei Beilagscheiben einzubauen.
2. Abrechnung
  Rohre und Formstücke werden übermessen und zum Angebotspreis der Position Rohrleitung vergütet.
  Für Form- und Verbindungsstücke mit Flanschen und Muffen werden folgende Zulagen bezahlt:
   - 2 m für jeden Flansch,
   - 2 m für jede Muffe,
   - 1 m zusätzlicher Zuschlag für Schraubmuffe (SM).

  Zulagen für BAIO-, Synoflex- und System 2000-Formstücke werden nach Stück vergütet.
3. Das Schneiden und Anschrägen der Rohre wird nicht seperat vergütet und ist in die Einheitspreise einzurechnen.

1. Anforderung zu Schweißverbindungen
  Die Herstellung mittels Heizelement-Stumpfschweißung (HS) oder Heizwendelschweißung (HM) gemäß DVS 2207, Teil 1.

  Durchführung nur von geprüften Kunststoffschweißern nach DVGW-Arbeitsblatt 330 und DVS 2212.

  Für die Ausführung der Schweißnaht müssen die zum Einsatz kommenden CNC gesteuerten Geräte folgende Grundvoraussetzungen erfüllen. Die Anforderungen sind in der ISO/TC 138  ISC 4N 626 für die Grundmaschine, den Planhobel und das Heizelement definiert.

  Die Maschinen müssen über einen CNC-gesteuerten Schweißablauf verfügen, der durch ein Wegemaßsystem und eine Drucksteuerung kontrolliert wird. Die Geräte müssen mit einer fortlaufenden automatischen Schweißprotokolleinrichtung ausgerüstet sein, die es gestattet, unmittelbar zum Arbeitsablauf die aktuellen Schweißparameter zu dokumentieren und einen permanenten Soll-Ist-Vergleich durchzuführen. Das Protokoll muss alle Soll- und Ist-Werte ausdrucken, sowie eine Schweißparameterbeurteilung mit Fehlerausgabe vornehmen.

  Die Innenwulste sind nach den Schweißungen mit einem Innenwulstentferner bei rd. 20 m Einschubtiefe zu entfernen (Voraussetzung für Rohrmolchungen).

1. Formstücke GGG:
  Hersteller: Fa. Hawle o.glw.

**02.05.0002 Druckrohr für Trinkwasser, DA 250, lief. und auslegen**
Druckrohr für Trinkwasser nach DIN EN 12201 und DIN 8074 / DIN 8075 mit glatten Enden für sandbettfreie Verlegung.
Trinkwasserrohre aus dem Werkstoff PE 100-RC, gefertigt nach DVGW Arbeitsblatt GW 335 A2. Die einschlägigen DVGW Richtlinien gelten uneingeschränkt.
Für die Produktion ist die Qualitätssicherung nach DIN ISO 9001 nachzuweisen. Rohre mit DVGW-Zulassung, RAL Gütezeichen.

Produkt: Wavin TS DOQ Trinkwasserrohr, SDR 11, 250 x 22,7 mm Stangenware Baulänge 12 m o. glw.

Rohrleitung liefern, zwischenlagern, verfahren und entlang der Trasse zum Verschweißen mit geeignetem Gerät seitlich auslegen.
Schweißverbindungen werden gesondert vergütet.
Menge: 570,000 m

**02.05.0003 Rohrleitungsverlegung, DA 250, 1,75-3,00 m**
Rohrleitungsverlegung und Montage.
Die Ausführung darf nur von Fachfirmen mit Betriebszulassung und DVGW Bescheinigung erfolgen. Verlegung im Graben mit Bagger.

Rohr DA 250 x 22,7 PE, Leitungsgrabentiefe über 1,75 bis 3,00 m
Menge: 570,000 m

**02.05.0004 Schweißverbindungen (HM) herst., DA 250**
Schweißverbindungen mittels Heizwendelschweißung (HM) herstellen.
Verschweißung oberirdisch bzw. im Rohrgraben einschließlich Schneiden und Anschrägen der Rohre.

Rohre DA 250 x 22,7 PE
Menge: 50,000 St

**02.05.0005 Entlüftungsgarnitur, DN 80**
Be- und Entlüftungsgarnitur für Trinkwasser, kompakte Bauweise, bestehend aus einem Schacht aus nichtrostendem Stahl mit integriertem Be- und Enlüftungsventil (BEV) aus nichtrostendem Stahl und Absperrung, stufenlos arbeitend von 0 - 16 bar, zum Befüllen und Entleeren und für betriebliches Be- und Entlüften von Rohrleitungen, mit einzigartiger Rollmembran-Technik für die Entlüftung großer Luftmengen unter Betriebsdruck, Dichtprinzip mit Rollmembran hat druckstoßdämpfende Wirkung, vakuumbrechende Funktion, BEV dichtet auch im drucklosen Zustand zuverlässig ab, Standrohr mit Entleerungsfitting, Abluftöffnung mit Insektengitter, mit unterem Flansch- oder BAIO-Spitzenabgang, max. Entlüftungsleistung 770 m3/h, Entlüftungsquerschnitt 1.500 mm2, Be- und Entlüftungsventil kann für Wartungsarbeiten aus der Garnitur ausgebaut werden, Garnitur bauseits um 100 mm kürzbar, nur Entlüftung.

Material:
Schacht: nichtrostender Stahl
Sockel/Spannjoch: GJS-400, Korrosionsschutz durch Epoxidharz-Pulverbeschichtung innen und außen gemäß Gütesicherung RAL-GZ 662 der Gütegemeinschaft Schwerer Korrosionsschutz - GSK unter Berücksichtigung der DIN 3476 (P) und DIN 30677-2 (Schichtdicke: min. 250 µm, Porenfreiheit bei 3 kV, Haftung innen und außen min. 12 N/mm² nach Heißwasserlagerung, Nachweis der Trinkwassertauglichkeit, Fremdüberwachung durch neutrales Prüfinstitut)
Spannschraube: nichtrostender Stahl
BEV-Gehäuse: nichtrostender Stahl
Haube: PE

Medium: Trinkwasser
Betriebsbereich: 0 - 16 bar

Abgang: BAIO-Spitzende DN 80
Rohrdeckung: 1,50 m

Erzeugnis: Fa. Hawle (Best. Nr. 992-00) oder gleichwertig
Menge: 2,000 St

**02.05.0006 Sickerelement aus PE, Entlüftung**
Sickerelement aus PE zu zu Be- und Entlüftungsgarnituren, bestehend aus einem einteiligen wasserdurchlässigen Drainagerohr zur Aufnahme und langsamen Ableitung von Spritzwasser welches beim Entlüftungsvorgang auftritt.

Erzeugnis: Fa. Hawle (Best. Nr. 992-03) oder gleichwertig
Menge: 2,000 St

**02.05.0007 Absperrschieber, DN 250**
Absperrschieber weichdichtend, mit beidseitiger BAIO-Doppelfunktionsmuffe für die formschlüssige Verbindung mit BAIO-Spitzenden und für den Anschluss von Guss,- Stahl-, PE-, und PVC-Rohren.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Zentrierflansch mit allseitig beschichtetem Schieberoberteil korrosionssicher verbunden. Beidseitige, reibungsarme Lagerung der Bundspindel auf Gleitscheiben aus POM und einem zusätzlichen Axialkugellager.
Großflächiger Kantenschutz aus PE schützt Armatur bei Lagerung und Transport.
Stiftloch in der Spindel zur Verbindung der Einbaugarnitur.
Prüfgrundlagen: EN 1074-1, EN 1074-2 und EN 12266-1.

Material:
Gehäuse: GJS-400, Korrosionsschutz durch Epoxidharz-Pulverbeschichtung innen und außen gemäß Gütesicherung RAL-GZ 662 der Gütegemeinschaft Schwerer Korrosionsschutz - GSK unter Berücksichtigung der DIN 3476-1 (Schichtdicke: min. 0,25 mm, Porenfreiheit bei 3 kV, Haftung innen und außen min. 12 N/mm² nach Heißwasserlagerung, Nachweis der Trinkwassertauglichkeit, Fremdüberwachung durch neutrales Prüfinstitut)
Spindel: nichtrostender Duplexstahl
Keilmutter: Messing
Keil: GJS-400, mit Keilmutter vulkanisiert mit EPDM gemäß KTW-BWGL für Wasser

Medium: Trinkwasser
Max. Betriebsdruck: 16 bar

BAIO-Muffe inklusive BAIO-Lippendichtung (BLD) für Wasser, Verwendung: BAIO-Spitzenden, Gussrohre nach EN 545, Stahlrohre mit Gussrohraußendurchmesser, PE-Einschweißende

Dimension: DN 250

Erzeugnis: Fa. Hawle (siehe Best. Nr. 450-00) oder gleichwertig
Menge: 2,000 St

**02.05.0008 Einbaugarnitur teleskopisch**
Einbaugarnitur teleskopisch, für die Betätigung von Absperrarmaturen im erdverlegten Rohrleitungsbau, DN 50 - DN 200 mit Rundgewindeglocke zur stiftlosen Befestigung der Einbaugarnitur am Rundgewindeadapter der Absperrarmatur, DN 250 - DN 600 mit Schutzglocke, mit Flügelkappe unter Betätigungsvierkant zur oberen Abstützung in der Tragplatte der Straßenkappe, Flügelkappe mit Hülsrohr verschweißt, Kuppelmuffe mit Bohrung und Splint für die auszugssichere Verbindung der Einbaugarnitur mit der Spindel der Absperrarmatur, mit Schlüsselstange aus S355J2G3 nach DIN EN 10025 - verzinkt und Hülsrohr aus PE-HD.

Material:
Rundgewindeglocke: GJL-250, Korrosionsschutz durch Epoxidharz-Pulverbeschichtung innen und außen gemäß Gütesicherung RAL-GZ 662 der Gütegemeinschaft Schwerer Korrosionsschutz - GSK unter Berücksichtigung der DIN 3476 (P) und DIN 30677-2 (Schichtdicke: min. 0,25 mm, Porenfreiheit bei 3 kV, Haftung innen und außen min. 12 N/mm² nach Heißwasserlagerung, Nachweis der Trinkwassertauglichkeit, Fremdüberwachung durch neutrales Prüfinstitut)
Schlüsselnuss und Kuppelmuffe: GJS-400, bituminiert, verzinkt
Schlüsselstange: Stahl S355J2G3 nach DIN EN 10025 - verzinkt
Hülsrohr: PE-HD

Verwendung:
E3-Schieber, DN 250: Rohrdeckung 1,40 - 1,80 m

Erzeugnis: Fa. Hawle (Best. Nr. 950-00) oder gleichwertig
Menge: 2,000 St

**02.05.0009 T-Stück BAIO-Muffe, DN 250/80**
T-Stück mit allseitiger BAIO-Doppelfunktionsmuffe für die formschlüssige Verbindung mit BAIO-Spitzenden und für den Anschluss von Guss,- Stahl-, PE-, und PVC-Rohren, Prüfgrundlage: EN 545.

Material:
GJS-400, Korrosionsschutz durch Epoxidharz-Pulverbeschichtung innen und außen gemäß Gütesicherung RAL-GZ 662 der Gütegemeinschaft Schwerer Korrosionsschutz - GSK unter Berücksichtigung der DIN 3476 (P) und DIN 30677-2 (Schichtdicke: min. 0,25 mm, Porenfreiheit bei 3 kV, Haftung innen und außen min. 16 N/mm² nach Heißwasserlagerung, Nachweis der Trinkwassertauglichkeit, Fremdüberwachung durch neutrales Prüfinstitut)

Maximaler Betriebsdruck: 16 bar

Medium: Trinkwasser, Abwasser
BAIO-Muffen inklusive BAIO-Lippendichtung (BLD) für Wasser, Verwendung: BAIO-Spitzenden, Gussrohre nach EN 545, Stahlrohre mit Gussrohraußendurchmesser, PE-Einschweißende, Stahl-Einschweißende
DN 250/80

Erzeugnis: Fa. Hawle (siehe Best. Nr. 542-00) oder gleichwertig
Menge: 2,000 St

**02.05.0010 Verdrehsicherung BAIO-Muffen, DN 80**
Verdrehsicherung für BAIO-Spitzend-/Muffenverbindungen, zur Sicherung von Armaturen (Unterflurhydranten, Be- und Entlüftungsgarnituren) und Formstücken im senkrechten Einbau gegen versehentliches Entriegeln, Verdrehsicherung mit vier Haltenasen, inklusive Gummimanschette zur Schmutzabweisung.

Material:
Verdrehsicherung: GJS-500, Korrosionsschutz durch Epoxidharz-Pulverbeschichtung innen und außen gemäß Gütesicherung RAL-GZ 662 der Gütegemeinschaft Schwerer Korrosionsschutz - GSK unter Berücksichtigung der DIN 3476 (P) und DIN 30677-2 (Schichtdicke: min. 0,25 mm, Porenfreiheit bei 3 kV, Haftung innen und außen min. 12 N/mm² nach Heißwasserlagerung, Nachweis der Trinkwassertauglichkeit, Fremdüberwachung durch neutrales Prüfinstitut)
Gummimanschette: NBR

Dimension: DN 80

Erzeugnis: Fa. Hawle (Best. Nr. 490-05) oder gleichwertig
Menge: 2,000 St

**02.05.0011 GKS-Dichtung BAIO-Muffen, DN 250/DA 250**
GKS-Dichtung für Wasser bei Anschluss von PE-Rohren nach DIN 8074 oder PVC-Rohren nach DIN 8062 in BAIO-Steckmuffen.

Material: EPDM nach DVGW W 270 und KTW mit blauer Markierung für Wasser

Medium: Trinkwasser
Maximaler Betriebsdruck: 16 bar

Verwendung: PE-/PVC-Rohre
DN 250 / d 250 mm
mit Stützring

Erzeugnis: Fa. Hawle (Best. Nr. 529-01) oder gleichwertig
Menge: 6,000 St

**02.05.0012 PE-Einschweißende, DA 250/DN 250**
PE-Einschweißende mit integrierter Stützhülse und Spannring zur Montage in/an BAIO-Muffen, Prüfgrundlage: DVGW GW 337.

Material:
Spannring: GJS-400, Korrosionsschutz durch Epoxidharz-Pulverbeschichtung innen und außen gemäß Gütesicherung RAL-GZ 662 der Gütegemeinschaft Schwerer Korrosionsschutz - GSK unter Berücksichtigung der DIN 3476 (P) und DIN 30677-2 (Schichtdicke: min. 0,25 mm, Porenfreiheit bei 3 kV, Haftung innen und außen min. 12 N/mm² nach Heißwasserlagerung, Nachweis der Trinkwassertauglichkeit, Fremdüberwachung durch neutrales Prüfinstitut)
PE-Rohr: PE 100
Stützhülse: nichtrostender Stahl

Erzeugnis: Fa. Hawle (siehe Best. Nr. 452-00) oder gleichwertig
Menge: 8,000 St

*Hinweis: Schächte, Straßenkappen*

**02.05.0013 Fertigteil für Schacht einbauen, SR 1000x250**
StL-Nr. 191104399900
Fertigteil für Schacht einbauen.
Fertigteil 'Schachtring 1000 x 250'
Menge: 2,000 St

**02.05.0014 Schacht verfüllen, Beton**
StL-Nr. 1911041094
Schacht verfüllen. Baustoffe verdichten. Schachtteile
ausbauen wird gesondert vergütet.
Schachttiefe '0,25 m, Verfüllen des Ringraumes
zwischen der Straßenkappe der Be- und
Entlüfungsgarnitur und des Schachtringes DN 1000,
Oberfläche glattstreichen'
Baustoff = Beton.
Menge: 0,500 m3

**02.05.0015 Straßenkappe, Entlüftung**
Straßenkappe, bestehend aus Kappe, Deckel mit Dämpfungsring und Haltestift, geeignet für den Einbau in bituminöse Verkehrsflächen, besonders breiter Standfuß, Schrägsitz an Deckel und Kappe vermindert Klapperneigung des Deckels, Deckel mit Dämpfungsring zur Vermeidung von Kontaktkorrosion zwischen Deckel und Kappe.

Material:
Kappe, Deckel: GJL-250, bituminiert
Haltestift, Unterlegscheibe, Splint: nichtrostender Stahl

Medium: Trinkwasser
Deckelform: rund
Deckelaufschrift: "BE- U. ENTLÜFTUNG"

Erzeugnis: Fa. Hawle (Best. Nr. 211-00) oder gleichwertig
Menge: 2,000 St

**02.05.0016 Straßenkappe, Schieber**
Straßenkappe komplett, starre Ausführung, für den Einbau in befestigte Verkehrsflächen. Bestehend aus Kappe und Deckel mit Haltestift, passend für Schieber und Klappen, Baugröße in Anlehnung an DIN 4056.
Schrägsitz an Deckel und Kappe vermindert Klapperneigung des Deckels. Deckel mit Epoxidharz-Pulverbeschichtung zur Vermeidung von Kontaktkorrosion zwischen Kappe und Deckel, mit Richtungspfeil auf Kappengehäuse.

Material:
Kappe: GJL-200, schwarz getaucht
Deckel: GJS-400, Hawle-Epoxy-Pulverbeschichtung
Haltestift: nichtrostender Stahl

Medium: Trinkwasser
Deckelform: rund
Deckelaufschrift: "W" für Trinkwasser

Schieberkappe komplett, starre Ausführung mit Haltestift (Best.-Nr. 200-01)

Erzeugnis: Fa. Hawle (Best. Nr. 200ST) oder gleichwertig
Menge: 2,000 St

**02.05.0017 Tragplatte aus Beton, Entlüftung**
Tragplatte aus Beton für die Aufnahme von Straßenkappen der Be- und Entlüftungsgarnitur.

Einbauhöhe: 60 mm

Erzeugnis Fa. Hawle (Best. Nr. 204-04) oder gleichwertig
Menge: 2,000 St

**02.05.0018 Tragplatte aus Beton, Schieber**
Tragplatte aus Beton für die Aufnahme von Straßenkappen nach DIN 4056 und zur sicheren Fixierung von Hawle-Teleskop-Einbaugarnituren.

Material: Beton - armiert

Einbauhöhe: 60 mm

Erzeugnis: Fa. Hawle (Best. Nr. 204-02) oder gleichwertig
Menge: 2,000 St

*Hinweis: Inbetriebnahme, Sonstiges*

**02.05.0019 Innendruckprüfung Rohrleitungen, DN 200/DA 250**
Innendruckprüfung an Druckrohrleitungen nach DIN 4279 für Abwasser nach der Leitungsverlegung durchführen. Wasser für Druckprüfung liefern und nach der Prüfung wieder beseitigen.
Diese Position umfasst auch den Einbau / Ausbau von notwendigen Absperrorganen bzw. Verschlüssen zur Durchführung der Druckprüfung.
Über die Druckprüfung ist eine Niederschrift anzufertigen und das Druckschreiberprotokoll beizulegen.
Dem AN wird dringend geraten die Leitungen nach der Auslegung vor Verlegung der Rohre zu prüfen, um eventuelle Undichtigkeiten zu beseitigen. Hierfür erfolgt keine zusätzliche Vergütung.

Rohrleitung: DN 200 mm / DA 250 mm
Menge: 570,000 m

**02.05.0020 Druckrohrleitung desinfizieren, DN 200/DA 250**
Druckrohrleitung für Trinkwasser vor Inbetriebnahme spülen, desinfizieren DVGW W 291, Wasser für die Desinfektion wird beigestellt und ist nach der Desinfektion zu beseitigen.
Desinfektionsmittel nach Wahl des AN, jedoch nach Absprache mit dem AG (betriebsübliche Desinfektion ist anzuwenden)
Ausführung in Einzelabschnitten bis ca. 500 m

Rohrleitung: DN 200 mm / DA 250 mm
Menge: 570,000 m

**02.05.0021 Zulage Einbinden Rohrleitungen, DN 200/DA 250**
Zulage für Einbinden neuer Rohrleitungen in bestehende Rohrleitungen.
Außerbetriebnahme des betroffenen Netzabschnittes, Wiederinbetriebnahme nach erfolgter Einbindung, unabhängig von der Länge des herausgenommenen Leitungsteiles und unabhängig von Material und Druckstufe der Rohrleitung, nach dem Durchmesser der bestehenden Leitung.
Erdarbeiten, Wasserhaltung, erforderliche Einbauteile und Rohrschnitte werden gesondert vergütet.
Anschluss an bestehende Leitung.

Rohrleitung: DN 200 mm / DA 250 mm
Menge: 1,000 St

**02.05.0022 Trassenband herstellen, Wasserleitung**
Warneinrichtung für erdverlegte Leitungen und Kabel aus Trassenband herstellen.
Detektierbares Trassenband liefern, DIN 54841-3,
Trassenband auf Leitungszonenverfüllung auslegen.
Farbe: 'blau'
Áufschrift: 'Achtung Wasserleitung'
Menge: 570,000 m

*Hinweis: Kabelverlegung*

**02.05.0023 Kabelschutzrohr liefern/einbauen, DA 50 gerieft**
StL-Nr. 2113413331195421
Kabelschutzrohr einschließlich der Rohrverbindung liefern und einbauen. Rohröffnungen dicht verschließen.
Erdarbeiten und der Aufbruch von Straßenbefestigungen
werden gesondert vergütet.
Kabelschutzrohr endlos d50.
SDR = 11.
Rohr aus PE-HD.
Innenwand 'innen gerieft'
Farbkennzeichnung = schwarz, mit Signierung des Betreibers.
Kabelschutzrohr in Graben verlegen, einschl. Herstellen
der Bettung aus Sand, 15 cm dick. Kabelschutzrohr mit
mind. 15 cm Sand überdecken.
Rohrverbinder = Einblasdruck mind. 10 bar.
Einziehhilfe, aus verzinktem rundem Stahldraht, Durchmesser mind. 3 mm, mit je 2,00 m Überstand liefern und
einziehen.
Menge: 570,000 m

**02.05.0024 Mikrorohr liefern und einbauen, 1x 7/4 mm**
StL-Nr. 21134153411100
Mikrorohr liefern und in Graben verlegen oder in ein
bestehendes Kabelschutzrohr einblasen bzw. einziehen.
Mikrorohr aus PE-HD, Druckfestigkeit mind. 15 bar,
längsgeriefte Innenkonstruktion, erdverlegbar oder im
Kabelschutzrohr, Kennzeichnungsfarben und Zählweise
nach DIN EN 60794-5-20, IEC 60304-1-1, ab einem Außendurchmesser von 12 mm und größer mit Zusatzmarkierung,
Verbinder mit Doppelsteckmuffen. Alle Mikrorohre sind
mit druckdichten Endstopfen zu verschließen.
Verlegung in unbelegtem Kabelschutzrohr d50.
Anzahl = ein Mikrorohr.
Außendurchmesser (OD)/Innendurchmesser (ID) = 7/4 mm.
Verlegung gebündelt im Rohrverband. Farbe des Mantels
nach Unterlagen des AG.
Menge: 570,000 m

**02.05.0025 Kabel des AG in Schutzrohr einbr., SR DA 50**
StL-Nr. 21134113211120
Kabel des AG in vorhandenes Kabelschutzrohr einziehen/einblasen. Vorhandene Schächte öffnen und schließen. Anzahl und Lage der Schächte nach Unterlagen des
AG.
Antransport der Kabeltrommel wird gesondert vergütet.
Auf-, Ab- und Umsetzen der Kabeltrommel und Erschwernisse durch vorhandene Leitungen werden nicht gesondert
vergütet.
Kabeltyp = Telekommunikationskabel Kupfer.
Kabelmasse bis 2 kg/m.
Kabeldurchmesser bis 30 mm.
Kabelschutzrohr endlos bis d50
Innenwand = gerieft.
Menge: 570,000 m

**02.05.0026 Rohrverbindungsmuffe lief./ montier., DA 50/DA 50/Mikrorohr**
StL-Nr. 211341573301
Rohrverbindungsmuffe liefern und montieren. Innenliegende Mikrorohre mit Doppelsteckmuffen und wasserdicht
zum Kabelschutzrohr verbinden. Druckfestigkeit mind. 15
bar.
Nenndurchmesser des ersten Kabelschutzrohres = d50.
Nenndurchmesser des zweiten Kabelschutzrohres = d50.
Verbindungsmuffe für ein Mikrorohr.
Menge: 6,000 St

**02.05.0027 Kabelschacht liefern und einbauen Beton**
StL-Nr. 2113420129211901
Kabelschacht bestehend aus Bodenplatte, Zwischenrahmen
und ggf. Deckenplatte liefern und einbauen. Schachtabdeckung wird gesondert vergütet.
Der Kabelschacht muss der Belastungsklasse der Schachtabdeckung mindestens gleichwertig sein.
Einbau nach Einbauanleitung des Herstellers.
Einschließlich ab Werk vorgefertigter und verschlossener Einführungen für Kabelschutzrohre und ggf. notwendiger Adapterplatten bzw. Rohreinführungen.
Erdarbeiten und der Aufbruch von Straßenbefestigungen
werden gesondert vergütet.
Werkstoff = Beton. Bodenplatte und Zwischenrahmen
kraftschlüssig verbunden herstellen. Wenn herstellerseitig vorgesehen, Deckenplatte liefern und einbauen.
Bemessen nach DIN Fachbericht 101 für Einwirkungen aus
Straßenverkehr (max. 100 kN Radlast). Betongüte mind.
C35/45 nach DIN EN 1992-1-1, Expositionsklassen der Au-
ßenbauteile XC2, XC3, XF1, XA1 nach DIN 1045.
Lichte Schachtgröße '700 x 700 mm'
Lichte Schachttiefe über 1000 mm bis 1500 mm.
Bodenplatte mit Sickeröffnung. Das Anschließen einer
Sickerleitung wird gesondert vergütet.
Kabelschacht auf bestehender Rohranlage herstellen, ohne die vorhandenen Kabelschutzrohre zu trennen. Entsprechende Schachtbauteile liefern und gemäß Herstellerangaben montieren.
Rohreinführungen 'je Stirnseite 1x Rohr DA 50'
Bettung aus Kiessand oder gleichwertigem Material,
20 cm dick, herstellen.
Menge: 4,000 St

**02.05.0028 Schachtabdeckung liefern/aufsetzen**
StL-Nr. 2113420641310101
Schachtabdeckung für Kabelschacht liefern und nach Herstellerangaben aufsetzen. Abdeckung mit Logo für die
Deckel-Spezifikation gemäß DIN EN 124 und Logo nach Un-
terlagen des AG mit Schlagzahlenfeld zur Beschriftung.
Höhe und Neigung der Abdeckung und ggf. der Umrandung
nach Unterlagen des AG.
Abdeckung für Einstiegsöffnung = 700/700 mm.
Klasse B 125, Ausführung nach DIN 4271.
Abdeckung mit Einfassung aus Gusseisen und Betonfüllung
(Expositionsklasse XF4) nach DIN EN 124, Schachtrahmen
Gusseisen.
Abdeckung 1-teilig, ohne Lüftung.
Ausführung = tagwasserdicht.
Schachtumrandung = dreireihiges Granitgroßpflaster,
einschl. fachgerechter Verfugung.
Menge: 4,000 St

#### Abschnitt 02.06 Pflugbauweise

*Hinweis: Druckleitungen*

*Hinweis: Hinweis zu Pos. 02.06.0001 - 02.06.0003*
1. Allgemeines
  Schrauben und Beilagscheiben aus nichtrostendem Stahl (Werkstoff-Nr. 1.4541 - A2), Muttern aus nichtrostendem Stahl (Werkstoff-Nr. 1.4571 - A 4).
  Je Schraube sind zwei Beilagscheiben einzubauen.
2. Abrechnung
  Rohre und Formstücke werden übermessen und zum Angebotspreis der Position Rohrleitung vergütet.
  Für Form- und Verbindungsstücke mit Flanschen und Muffen werden folgende Zulagen bezahlt:
   - 2 m für jeden Flansch,
   - 2 m für jede Muffe,
   - 1 m zusätzlicher Zuschlag für Schraubmuffe (SM).

  Zulagen für BAIO-, Synoflex- und System 2000-Formstücke werden nach Stück vergütet.
3. Das Schneiden und Anschrägen der Rohre wird nicht seperat vergütet und ist in die Einheitspreise einzurechnen.

1. Anforderung zu Schweißverbindungen
  Die Herstellung mittels Heizelement-Stumpfschweißung (HS) oder Heizwendelschweißung (HM) gemäß DVS 2207, Teil 1.

  Durchführung nur von geprüften Kunststoffschweißern nach DVGW-Arbeitsblatt 330 und DVS 2212.

  Für die Ausführung der Schweißnaht müssen die zum Einsatz kommenden CNC gesteuerten Geräte folgende Grundvoraussetzungen erfüllen. Die Anforderungen sind in der ISO/TC 138  ISC 4N 626 für die Grundmaschine, den Planhobel und das Heizelement definiert.

  Die Maschinen müssen über einen CNC-gesteuerten Schweißablauf verfügen, der durch ein Wegemaßsystem und eine Drucksteuerung kontrolliert wird. Die Geräte müssen mit einer fortlaufenden automatischen Schweißprotokolleinrichtung ausgerüstet sein, die es gestattet, unmittelbar zum Arbeitsablauf die aktuellen Schweißparameter zu dokumentieren und einen permanenten Soll-Ist-Vergleich durchzuführen. Das Protokoll muss alle Soll- und Ist-Werte ausdrucken, sowie eine Schweißparameterbeurteilung mit Fehlerausgabe vornehmen.

  Die Innenwulste sind nach den Schweißungen mit einem Innenwulstentferner bei rd. 20 m Einschubtiefe zu entfernen (Voraussetzung für Rohrmolchungen).

1. Formstücke GGG:
  Hersteller: Fa. Hawle o.glw.

**02.06.0001 Druckrohr für Trinkwasser, DA 250, lief. und auslegen**
Druckrohr für Trinkwasser nach DIN EN 12201 und DIN 8074 / DIN 8075 mit glatten Enden für sandbettfreie Verlegung.
Trinkwasserrohre aus dem Werkstoff PE 100-RC, gefertigt nach DVGW Arbeitsblatt GW 335 A2. Die einschlägigen DVGW Richtlinien gelten uneingeschränkt.
Für die Produktion ist die Qualitätssicherung nach DIN ISO 9001 nachzuweisen. Rohre mit DVGW-Zulassung, RAL Gütezeichen.

Produkt: Wavin TS DOQ Trinkwasserrohr, SDR 11, 250 x 22,7 mm Stangenware Baulänge 12 m o. glw.

Rohrleitung liefern, zwischenlagern, verfahren und entlang der Trasse zum Verschweißen mit geeignetem Gerät seitlich auslegen.
Schweißverbindungen werden gesondert vergütet.
Menge: 490,000 m

**02.06.0002 Schweißverbindungen (HS) herst., DA 250**
Schweißverbindungen mittels Heizelement-Stumpfschweißung (HS) herstellen.
Verschweißung oberirdisch bzw. im Rohrgraben einschließlich Schneiden und Anschrägen der Rohre.

Rohre DA 250 x 22,7 PE
Menge: 40,000 St

**02.06.0003 Rohrleitungsverlegung, DA 250+DA 50+WB, pflügen**
Rohrleitungsverlegung und Montage.
Die Ausführung darf nur von Fachfirmen mit Betriebszulassung und DVGW Bescheinigung erfolgen. Verlegung gem. DVGW-Arbeitsblatt GW 324.

Einpflügen einer Wasserdruckleitung mit einem Rohrpflug in Böden des Homogenbereiches B1 (Bindige Lockergesteine).

Überdeckung der Rohrleitung: 1,50 m.
Rohr: DA 250 x 22,7 PE

Einzurechnen sind folgende Leistungen:
- Baustelleneinrichtung und -räumung,
- Auslegen bzw. Hinterherfahren der Leitung/Kabel.
- Mitverlegen eines Kabelschutzrohres DA 50 gerieft (Lieferung wird gesondert vergütet).
- Mitverlegen eines Trassenwarnbandes mit Ortungsdraht (Lieferung wird gesondert vergütet).
- Wiederherstellen der Geländeoberfläche wie vorgefunden.
Menge: 490,000 m

*Hinweis: Inbetriebnahme, Sonstiges*

**02.06.0004 Innendruckprüfung Rohrleitungen, DN 200/DA 250**
Innendruckprüfung an Druckrohrleitungen nach DIN 4279 für Abwasser nach der Leitungsverlegung durchführen. Wasser für Druckprüfung liefern und nach der Prüfung wieder beseitigen.
Diese Position umfasst auch den Einbau / Ausbau von notwendigen Absperrorganen bzw. Verschlüssen zur Durchführung der Druckprüfung.
Über die Druckprüfung ist eine Niederschrift anzufertigen und das Druckschreiberprotokoll beizulegen.
Dem AN wird dringend geraten die Leitungen nach der Auslegung vor Verlegung der Rohre zu prüfen, um eventuelle Undichtigkeiten zu beseitigen. Hierfür erfolgt keine zusätzliche Vergütung.

Rohrleitung: DN 200 mm / DA 250 mm
Menge: 490,000 m

**02.06.0005 Druckrohrleitung desinfizieren, DN 200/DA 250**
Druckrohrleitung für Trinkwasser vor Inbetriebnahme spülen, desinfizieren DVGW W 291, Wasser für die Desinfektion wird beigestellt und ist nach der Desinfektion zu beseitigen.
Desinfektionsmittel nach Wahl des AN, jedoch nach Absprache mit dem AG (betriebsübliche Desinfektion ist anzuwenden)
Ausführung in Einzelabschnitten bis ca. 500 m

Rohrleitung: DN 200 mm / DA 250 mm
Menge: 490,000 m

**02.06.0006 Trassenband liefern, Wasserleitung**
Warneinrichtung für erdverlegte Leitungen und Kabel aus Trassenband liefern.
Detektierbares Trassenband liefern, DIN 54841-3.
Farbe: 'blau'
Áufschrift: 'Achtung Wasserleitung'
Menge: 490,000 m

*Hinweis: Kabelverlegung*

**02.06.0007 Kabelschutzrohr liefern/auslegen, DA 50 gerieft**
Rohrleitung liefern, zwischenlagern, verfahren und entlang der Trasse seitlich auslegen. Rohröffnungen dicht verschließen.
Kabelschutzrohr endlos d50.
SDR = 11.
Rohr aus PE-HD.
Innenwand innen gerieft
Farbkennzeichnung = schwarz, mit Signierung des Betreibers.
Rohrverbinder = Einblasdruck mind. 10 bar.
Einziehhilfe, aus verzinktem rundem Stahldraht, Durchmesser mind. 3 mm, mit je 2,00 m Überstand liefern und
einziehen.
Menge: 490,000 m

**02.06.0008 Mikrorohr liefern und einbauen, 1x 7/4 mm**
StL-Nr. 21134153411100
Mikrorohr liefern und in Graben verlegen oder in ein
bestehendes Kabelschutzrohr einblasen bzw. einziehen.
Mikrorohr aus PE-HD, Druckfestigkeit mind. 15 bar,
längsgeriefte Innenkonstruktion, erdverlegbar oder im
Kabelschutzrohr, Kennzeichnungsfarben und Zählweise
nach DIN EN 60794-5-20, IEC 60304-1-1, ab einem Außendurchmesser von 12 mm und größer mit Zusatzmarkierung,
Verbinder mit Doppelsteckmuffen. Alle Mikrorohre sind
mit druckdichten Endstopfen zu verschließen.
Verlegung in unbelegtem Kabelschutzrohr d50.
Anzahl = ein Mikrorohr.
Außendurchmesser (OD)/Innendurchmesser (ID) = 7/4 mm.
Verlegung gebündelt im Rohrverband. Farbe des Mantels
nach Unterlagen des AG.
Menge: 490,000 m

**02.06.0009 Kabel des AG in Schutzrohr einbr., SR DA 50**
StL-Nr. 21134113211120
Kabel des AG in vorhandenes Kabelschutzrohr einziehen/einblasen. Vorhandene Schächte öffnen und schließen. Anzahl und Lage der Schächte nach Unterlagen des
AG.
Antransport der Kabeltrommel wird gesondert vergütet.
Auf-, Ab- und Umsetzen der Kabeltrommel und Erschwernisse durch vorhandene Leitungen werden nicht gesondert
vergütet.
Kabeltyp = Telekommunikationskabel Kupfer.
Kabelmasse bis 2 kg/m.
Kabeldurchmesser bis 30 mm.
Kabelschutzrohr endlos bis d50
Innenwand = gerieft.
Menge: 490,000 m

**02.06.0010 Rohrverbindungsmuffe lief./ montier., DA 50/DA 50/Mikrorohr**
StL-Nr. 211341573301
Rohrverbindungsmuffe liefern und montieren. Innenliegende Mikrorohre mit Doppelsteckmuffen und wasserdicht
zum Kabelschutzrohr verbinden. Druckfestigkeit mind. 15
bar.
Nenndurchmesser des ersten Kabelschutzrohres = d50.
Nenndurchmesser des zweiten Kabelschutzrohres = d50.
Verbindungsmuffe für ein Mikrorohr.
Menge: 5,000 St

#### Abschnitt 02.07 Spülbohrung

**02.07.0001 Zusätzliche BE Horizontalspülbohrung**
*** Pauschalposition
Zusätzliche Baustelleneinrichtung und -räumung für Horizontalspülbohrung.
Zug- und Schubkraft Bohrgerät mind. 28 t.

Einzurechnen sind:
- An- und Abtransport der erforderlichen Maschinen, Geräte und Werkzeuge,
- Vorhalten der erforderlichen Maschinen, Geräte und Werkzeuge für die Dauer der Arbeiten.
Menge: 1,000 psch

**02.07.0002 Umsetzen BE Horizontalspülbohrung**
*** Pauschalposition
Umsetzen der Baustelleneinrichtung für Horizontalspülbohrung.

Einzurechnen sind:
- Umsetzen der erforderlichen Maschinen, Geräte und Werkzeuge,
- Vorhalten der erforderlichen Maschinen, Geräte und Werkzeuge für die Dauer der Arbeiten.

Entfernung zwischen Einsatzorten: rd. 500 m, Fahrstrecke über Straßen und Wege rd. 4.000 m.
Menge: 1,000 psch

**02.07.0003 Stillstand Kolonne Horizontalspülbohrung**
Stillstand des Gerätes und des eingesetzten Personals auf Anordnung des AG. Vergütet wird ein Verrechnungssatz, der alle Aufwendungen für den Stillstand des Gerätes, ggf. davon abhängige Geräte sowie die Kosten für das hierfür eingesetzte Personal einschließlich sämtlicher Zuschläge enthält. Abgerechnet wird nach angeordneten Stillstandszeiten. Die Abrechnung erfolgt je angefangener Stunde.

Gerät: 'Kolonne Horizontalspülbohrung'
Menge: 10,000 h

**02.07.0004 Suchgraben herstellen, Baugrunderkundung**
StL-Nr. 19108911092001
Suchgraben nach Unterlagen des AG einschließlich Handschachtung herstellen. Aushub zur Wiederverwendung
seitlich lagern. Beschreibung der Homogenbereiche nach
Unterlagen des AG. Abgerechnet wird nach Abtragsprofilen.
Grabentiefe 'über 1,75 bis 3,00 m'
Handschachtung mit Maschinenunterstützung.
Seitlich gelagerten Boden einbauen und verdichten.
Menge: 10,000 m3

**02.07.0005 Leitungsgr. herst., HB B1+B2, Startgrube**
StL-Nr. 1910821492911121
Leitungsgraben einschließlich Schachtbaugruben herstellen. Straßenaufbruch wird gesondert vergütet. Schachtdurchmesser und -abstände nach Unterlagen des AG.
In gewachsenem Boden. Homogenbereiche 'B1 (Bindige Lockergesteine),
B2 (Tertiär-Tonmergel-Mergelstein)'
Grabentiefe über 1,25 bis 1,75 m.
Breite der Grabensohle 'Zielgrube HSB, nach Wahl des AN'
Notwendigen Verbau entsprechend statischen und konstruktiven Erfordernissen herstellen, vorhalten und
entfernen. Offene Wasserhaltung bis zu einer Pumpenleistung von 10 m3 Fördermenge und 5,00 m Förderhöhe je
Stunde und Haltung ausführen.
Aushub zur Wiederverwendung innerhalb der Baustelle lagern, nach Verlegen der Leitung in Graben oberhalb der
Leitungszone und in Baugruben einbauen und verdichten
einschl. ggf. erforderlicher Wasserzugabe.
Zuordnungswert nach LAGA = Z 0.
Zum Verfüllen nicht verwendeten Aushub der Verwertung
nach Wahl des AN zuführen.
Abgerechnet wird mit senkrechten Wänden.
Menge: 15,000 m3

**02.07.0006 Leitungsgr. herst., HB B1+B3, Zielgrube**
StL-Nr. 1910821493911121
Leitungsgraben einschließlich Schachtbaugruben herstellen. Straßenaufbruch wird gesondert vergütet. Schachtdurchmesser und -abstände nach Unterlagen des AG.
In gewachsenem Boden. Homogenbereiche 'B1 (Bindige Lockergesteine),
B3 (Kies-Talfüllung, Bachkies)'
Grabentiefe über 1,75 bis 3,00 m.
Breite der Grabensohle 'Zielgrube HSB, nach Wahl des AN'
Notwendigen Verbau entsprechend statischen und konstruktiven Erfordernissen herstellen, vorhalten und
entfernen. Offene Wasserhaltung bis zu einer Pumpenleistung von 10 m3 Fördermenge und 5,00 m Förderhöhe je
Stunde und Haltung ausführen.
Aushub zur Wiederverwendung innerhalb der Baustelle lagern, nach Verlegen der Leitung in Graben oberhalb der
Leitungszone und in Baugruben einbauen und verdichten
einschl. ggf. erforderlicher Wasserzugabe.
Zuordnungswert nach LAGA = Z 0.
Zum Verfüllen nicht verwendeten Aushub der Verwertung
nach Wahl des AN zuführen.
Abgerechnet wird mit senkrechten Wänden.
Menge: 20,000 m3

*Hinweis: Druckleitungen*

*Hinweis: Hinweis zu Pos. 02.07.0007 - 02.07.0010*
1. Allgemeines
  Schrauben und Beilagscheiben aus nichtrostendem Stahl (Werkstoff-Nr. 1.4541 - A2), Muttern aus nichtrostendem Stahl (Werkstoff-Nr. 1.4571 - A 4).
  Je Schraube sind zwei Beilagscheiben einzubauen.
2. Abrechnung
  Rohre und Formstücke werden übermessen und zum Angebotspreis der Position Rohrleitung vergütet.
  Für Form- und Verbindungsstücke mit Flanschen und Muffen werden folgende Zulagen bezahlt:
   - 2 m für jeden Flansch,
   - 2 m für jede Muffe,
   - 1 m zusätzlicher Zuschlag für Schraubmuffe (SM).

  Zulagen für BAIO-, Synoflex- und System 2000-Formstücke werden nach Stück vergütet.
3. Das Schneiden und Anschrägen der Rohre wird nicht seperat vergütet und ist in die Einheitspreise einzurechnen.

1. Anforderung zu Schweißverbindungen
  Die Herstellung mittels Heizelement-Stumpfschweißung (HS) oder Heizwendelschweißung (HM) gemäß DVS 2207, Teil 1.

  Durchführung nur von geprüften Kunststoffschweißern nach DVGW-Arbeitsblatt 330 und DVS 2212.

  Für die Ausführung der Schweißnaht müssen die zum Einsatz kommenden CNC gesteuerten Geräte folgende Grundvoraussetzungen erfüllen. Die Anforderungen sind in der ISO/TC 138  ISC 4N 626 für die Grundmaschine, den Planhobel und das Heizelement definiert.

  Die Maschinen müssen über einen CNC-gesteuerten Schweißablauf verfügen, der durch ein Wegemaßsystem und eine Drucksteuerung kontrolliert wird. Die Geräte müssen mit einer fortlaufenden automatischen Schweißprotokolleinrichtung ausgerüstet sein, die es gestattet, unmittelbar zum Arbeitsablauf die aktuellen Schweißparameter zu dokumentieren und einen permanenten Soll-Ist-Vergleich durchzuführen. Das Protokoll muss alle Soll- und Ist-Werte ausdrucken, sowie eine Schweißparameterbeurteilung mit Fehlerausgabe vornehmen.

  Die Innenwulste sind nach den Schweißungen mit einem Innenwulstentferner bei rd. 20 m Einschubtiefe zu entfernen (Voraussetzung für Rohrmolchungen).

1. Formstücke GGG:
  Hersteller: Fa. Hawle o.glw.

**02.07.0007 Druckrohr für Trinkwasser, DA 250, lief. und auslegen**
Druckrohr für Trinkwasser nach DIN EN 12201 und DIN 8074 / DIN 8075 mit glatten Enden für sandbettfreie Verlegung.
Trinkwasserrohre aus dem Werkstoff PE 100-RC, gefertigt nach DVGW Arbeitsblatt GW 335 A2. Die einschlägigen DVGW Richtlinien gelten uneingeschränkt.
Für die Produktion ist die Qualitätssicherung nach DIN ISO 9001 nachzuweisen. Rohre mit DVGW-Zulassung, RAL Gütezeichen.

Produkt: Wavin TS DOQ Trinkwasserrohr, SDR 11, 250 x 22,7 mm Stangenware Baulänge 12 m o. glw.

Rohrleitung liefern, zwischenlagern, verfahren und entlang der Trasse zum Verschweißen mit geeignetem Gerät seitlich auslegen.
Schweißverbindungen werden gesondert vergütet.
Menge: 420,000 m

**02.07.0008 Schweißverbindungen (HS) herst., DA 250**
Schweißverbindungen mittels Heizelement-Stumpfschweißung (HS) herstellen.
Verschweißung oberirdisch bzw. im Rohrgraben einschließlich Schneiden und Anschrägen der Rohre.

Rohre DA 250 x 22,7 PE
Menge: 35,000 St

**02.07.0009 Grabenlose Verlegung, Druckrohr, DA 250**
Grabenlose Verlegung von PE-HD-Rohren mit dem verlaufsgesteuertem Horizontalspülbohrverfahren (Pilotbohrung, Aufweitung, Einziehen des PE-HD Rohres).

Enthalten sind:
- Beseitigung des beim Vortrieb anfallenden Bodens (Homogenbereiche gem. Längsschnitt und Baugrundgutachten).
- Zusatz von geeigneten Bohrsuspensionen für die Stabilisierung des Bohrkanals und zur Einbettung der zu verlegenden Rohre,
- Absaugen der Bohrsuspension und Entsorgung,
- Verlaufskontrolle während des Rohrvortriebs einschl. eines Protokolls über den Verlauf.

Richtlinien entsprechend ATV-und DVGW (Arbeitsblatt GW 321) sind zu beachten.
Ausführung entsprechend den Planungen und der erkundeten, sowie gemeinsam mit dem AG festgelegten Trasse.

Verlegetiefe: bis UK Rohr ca. 1,8 - 3,7 m

Verlegung Rohr: DA 250 x 22,7 PEHD, SDR 11 (Wasserleitung)
Menge: 420,000 m

**02.07.0010 Entsorgung der Bohrspülung/Cuttings, Z 0**
Entsorgung von Bohrspülung Z 0 gemäß LAGA M20 inkl. Transport.
Bei höhreren Zuordungswerten Z 1.1 bis Z 2 sind die
entsprechenden Entsorgungskosten gemäß der
nachfolgenden Positionen anzugeben.
Menge: 40,000 t

*Hinweis: Inbetriebnahme, Sonstiges*

**02.07.0011 Innendruckprüfung Rohrleitungen, DN 200/DA 250**
Innendruckprüfung an Druckrohrleitungen nach DIN 4279 für Abwasser nach der Leitungsverlegung durchführen. Wasser für Druckprüfung liefern und nach der Prüfung wieder beseitigen.
Diese Position umfasst auch den Einbau / Ausbau von notwendigen Absperrorganen bzw. Verschlüssen zur Durchführung der Druckprüfung.
Über die Druckprüfung ist eine Niederschrift anzufertigen und das Druckschreiberprotokoll beizulegen.
Dem AN wird dringend geraten die Leitungen nach der Auslegung vor Verlegung der Rohre zu prüfen, um eventuelle Undichtigkeiten zu beseitigen. Hierfür erfolgt keine zusätzliche Vergütung.

Rohrleitung: DN 200 mm / DA 250 mm
Menge: 420,000 m

**02.07.0012 Druckrohrleitung desinfizieren, DN 200/DA 250**
Druckrohrleitung für Trinkwasser vor Inbetriebnahme spülen, desinfizieren DVGW W 291, Wasser für die Desinfektion wird beigestellt und ist nach der Desinfektion zu beseitigen.
Desinfektionsmittel nach Wahl des AN, jedoch nach Absprache mit dem AG (betriebsübliche Desinfektion ist anzuwenden)
Ausführung in Einzelabschnitten bis ca. 500 m

Rohrleitung: DN 200 mm / DA 250 mm
Menge: 420,000 m

*Hinweis: Kabelverlegung*

**02.07.0013 Kabelschutzrohr liefern/auslegen, DA 50 gerieft**
Rohrleitung liefern, zwischenlagern, verfahren und entlang der Trasse seitlich auslegen. Rohröffnungen dicht verschließen.
Kabelschutzrohr endlos d50.
SDR = 11.
Rohr aus PE-HD.
Innenwand innen gerieft
Farbkennzeichnung = schwarz, mit Signierung des Betreibers.
Rohrverbinder = Einblasdruck mind. 10 bar.
Einziehhilfe, aus verzinktem rundem Stahldraht, Durchmesser mind. 3 mm, mit je 2,00 m Überstand liefern und
einziehen.
Menge: 420,000 m

**02.07.0014 Grabenlose Verlegung, Kabelleerrohr, DA 50**
Grabenlose Verlegung von PE-HD-Rohren mit dem verlaufsgesteuertem Horizontalspülbohrverfahren (Pilotbohrung, Aufweitung, Einziehen des PE-HD Rohres).

Enthalten sind:
- Beseitigung des beim Vortrieb anfallenden Bodens (Homogenbereiche gem. Längsschnitt und Baugrundgutachten.
- Zusatz von geeigneten Bohrsuspensionen für die Stabilisierung des Bohrkanals und zur Einbettung der zu verlegenden Rohre,
- Absaugen der Bohrsuspension und Entsorgung,
- Verlaufskontrolle während des Rohrvortriebs einschl. eines Protokolls über den Verlauf.

Richtlinien entsprechend ATV-und DVGW (Arbeitsblatt GW 321) sind zu beachten.
Ausführung entsprechend den Planungen und der erkundeten, sowie gemeinsam mit dem AG festgelegten Trasse.

Verlegetiefe: bis UK Rohr ca. 1,8 - 3,7 m

Verlegung Rohr: DA 50 PEHD, SDR 11 (Kabelleerrohr)
Menge: 420,000 m

**02.07.0015 Mikrorohr liefern und einbauen, 1x 7/4 mm**
StL-Nr. 21134153411100
Mikrorohr liefern und in Graben verlegen oder in ein
bestehendes Kabelschutzrohr einblasen bzw. einziehen.
Mikrorohr aus PE-HD, Druckfestigkeit mind. 15 bar,
längsgeriefte Innenkonstruktion, erdverlegbar oder im
Kabelschutzrohr, Kennzeichnungsfarben und Zählweise
nach DIN EN 60794-5-20, IEC 60304-1-1, ab einem Außendurchmesser von 12 mm und größer mit Zusatzmarkierung,
Verbinder mit Doppelsteckmuffen. Alle Mikrorohre sind
mit druckdichten Endstopfen zu verschließen.
Verlegung in unbelegtem Kabelschutzrohr d50.
Anzahl = ein Mikrorohr.
Außendurchmesser (OD)/Innendurchmesser (ID) = 7/4 mm.
Verlegung gebündelt im Rohrverband. Farbe des Mantels
nach Unterlagen des AG.
Menge: 420,000 m

**02.07.0016 Kabel des AG in Schutzrohr einbr., SR DA 50**
StL-Nr. 21134113211120
Kabel des AG in vorhandenes Kabelschutzrohr einziehen/einblasen. Vorhandene Schächte öffnen und schließen. Anzahl und Lage der Schächte nach Unterlagen des
AG.
Antransport der Kabeltrommel wird gesondert vergütet.
Auf-, Ab- und Umsetzen der Kabeltrommel und Erschwernisse durch vorhandene Leitungen werden nicht gesondert
vergütet.
Kabeltyp = Telekommunikationskabel Kupfer.
Kabelmasse bis 2 kg/m.
Kabeldurchmesser bis 30 mm.
Kabelschutzrohr endlos bis d50
Innenwand = gerieft.
Menge: 420,000 m

**02.07.0017 Rohrverbindungsmuffe lief./ montier., DA 50/DA 50/Mikrorohr**
StL-Nr. 211341573301
Rohrverbindungsmuffe liefern und montieren. Innenliegende Mikrorohre mit Doppelsteckmuffen und wasserdicht
zum Kabelschutzrohr verbinden. Druckfestigkeit mind. 15
bar.
Nenndurchmesser des ersten Kabelschutzrohres = d50.
Nenndurchmesser des zweiten Kabelschutzrohres = d50.
Verbindungsmuffe für ein Mikrorohr.
Menge: 5,000 St

#### Abschnitt 02.08 Schichten ohne Bindemittel

**02.08.0001 Bankett abtragen**
StL-Nr. 161120431109
Bankett abtragen einschließlich Vegetationsdecke. Er-
schwernisse durch Einbauten werden gesondert vergütet.
Mittlere Breite = 0,50 m.
Dicke über 10 bis 15 cm.
Ausbaugut 'innerhalb der Baustelle fördern und
zwischenlagern.'
Menge: 0,500 m3

**02.08.0002 Frostschutzsch.herst.**
StL-Nr. 1611210853119301
Frostschutzschicht herstellen.
In Verkehrsflächen für ländliche Wege.
Baustoffgemisch 0/45.
Feinanteil Kategorie UF3, im eingebauten Zustand höchstens 5 Masse v.H. Feinanteile.
Verdichtungsgrad DPr mindestens 103 v.H.
Einbaudicke '50 cm'
Baustoffgemisch ohne industriell hergestellte Gesteinskörnungen.
Abgerechnet wird nach Auftragsprofilen.
Menge: 5,000 m3

**02.08.0003 Deckschicht ohne Bindem. herst. ländliche Wege**
StL-Nr. 161123082221
Deckschicht ohne Bindemittel herstellen.
In Verkehrsflächen für ländliche Wege.
Baustoffgemisch 0/11.
Einbaudicke = 5 cm.
Baustoffgemisch aus natürlichen Gesteinskörnungen.
Menge: 420,000 m2

**02.08.0004 Bankett profilgerecht herstellen**
StL-Nr. 16112907311110
Bankett profilgerecht herstellen. Erschwernisse durch
Einbauten, Schächte und Straßenabläufe werden gesondert
vergütet.
Baustoff = Baustoffgemisch für Schottertragschichten.
Einbau einschichtig.
Querneigung 12 v.H. am tiefliegenden und 6 v.H. am
hochliegenden Fahrbahnrand.
Einbau 3 cm tiefer als Fahrbahnrand.
Verdichtungsgrad DPR mindestens 100 v. H.
Menge: 0,500 m3

#### Abschnitt 02.09 Asphaltbauweisen

**02.09.0001 Asphaltbefestigung aufnehmen**
StL-Nr. 2111302820402003
Asphaltbefestigung aufbrechen und aufnehmen.
Fläche = Zwickel und Streifen.
Dicke der Asphaltbefestigung über 12 cm bis 18 cm.
Gesamtaufbruchtiefe über 10 bis 20 cm.
Aufbruchgut nach Wahl des AN verwerten.
Menge: 15,000 m2

**02.09.0002 Asphaltbefest. trennen ü. 12-18 cm**
StL-Nr. 211130385104
Asphaltbefestigung geradlinig trennen.
im Anbaubereich quer zur Fahrbahnachse zum Anschluss an
bestehende Oberbauschichten, einschließlich Abtragen
des Randkeiles.
Trennen durch Schneiden.
Dicke der Asphaltbefestigung über 12 bis 18 cm.
Menge: 10,000 m

**02.09.0003 Unterlage reinigen**
StL-Nr. 211130581103
Unterlage reinigen. Anfallendes Kehrgut nach Wahl des
AN verwerten.
Unterlage = Asphaltbefestigung.
Lose Bestandteile von Schadstellen aufnehmen.
Hochdruckreinigungsgerät.
Menge: 15,000 m2

**02.09.0004 Bitumenem. aufspr.**
StL-Nr. 21113063412123
Bitumenemulsion zur Herstellung des Schichtenverbundes
aufsprühen.
Auf Verkehrsflächen für ländliche Wege.
Unterlage = Asphaltbefestigung, frisch.
Ausführung in Teilflächen manuell.
Bindemittel = C60BP4-S.
Bindemittelmenge = 250 g/m2.
Vor Einbau Asphaltdeckschicht.
Menge: 15,000 m2

**02.09.0005 AC 32 T N herst.**
StL-Nr. 21113138321000
Asphalttragschicht aus Asphalttragschichtmischgut
AC 32 T N herstellen. Anlieferung des Asphaltmischguts
in thermoisolierten Transportbehältern.
In Verkehrsflächen für ländliche Wege.
Einbaudicke = 14 cm.
Bindemittel = 70/100.
Menge: 15,000 m2

**02.09.0006 AC 11 D N herst.**
StL-Nr. 2111333821100000
Asphaltdeckschicht aus Asphaltbeton für Asphaltdeckschichten AC 11 D N herstellen. Anlieferung des
Asphaltmischguts in thermoisolierten
Transportbehältern.
In Verkehrsflächen für ländliche Wege.
Einbaudicke = 4 cm.
Bindemittel = 50/70.
Menge: 15,000 m2

**02.09.0007 Naht in Asph. herst. ATS 11,0-14,0cm**
StL-Nr. 21113907330106
Naht in Asphaltschicht herstellen.
Naht in Asphalttragschicht.
Längs- und Quernaht.
Heiß aufzubringendes Polymermodifiziertes Bitumen auf
die Nahtflanke volldeckend auftragen oder anspritzen,
Menge 50 g/m je cm Schichtdicke.
Dicke der Schicht über 11,0 bis 14,0 cm.
Menge: 10,000 m

**02.09.0008 Anschluss a. Fuge herst. 40mm**
StL-Nr. 2111391231061001
Anschluss als Fuge mit Fugenmasse herstellen.
Längs- und Querfuge.
In der Asphaltdeckschicht ausbilden.
Fugenspalttiefe = 40 mm.
Fugenspaltbreite = 10 mm.
Mit heiß verarbeitbarer Fugenmasse Typ N2, einschließlich zugehörigem und zuvor aufgetragenem Voranstrichmittel.
Menge: 10,000 m

**02.09.0009 Abstumpfungsmaßnahme durchführen**
StL-Nr. 211139521011
Abstumpfungsmaßnahme zur Erhöhung der Anfangsgriffigkeit durch gleichmäßiges Aufbringen und Einwalzen von
Abstreukörnung durchführen. Nicht gebundene Abstreukörnung aufnehmen und nach Wahl des AN verwerten.
Abstreukörnung = Lieferkörnung 1/3.
Abstreumenge = 1 kg/m2.
Maschinell abstreuen.
Menge: 15,000 m2

**02.09.0010 Verkehrsfläche kehren**
StL-Nr. 2111397721
Verkehrsfläche mit einer selbstaufnehmenden Kehrmaschine nach Verkehrsfreigabe unverzüglich nach Aufforderung
durch den AG kehren. Kehrgut aufnehmen und nach Wahl
des AN verwerten.
Verkehrsfläche = Fahrbahndeckschicht aus Walzasphalt.
Erforderliche Verkehrssicherungsmaßnahmen durchführen.
Menge: 15,000 m2

### Titel 03 Anschluss HB Dietratried

#### Abschnitt 03.01 Werk- und Montagepläne

**03.01.0001 Werk- und Montagepläne**
*** Pauschalposition
Erstellen von Werkplänen,
nach den Vorgaben der Ausführungspläne,

Ausführungspläne werden in digitaler Form,
DWG oder DXF kostenfrei zur Verfügung gestellt.

Kontrolle der Maßangaben der Ausführungspläne vor Ort,

Zeichnen der Werk- und Montagepläne im Innendienst,

Pläne in Papierform und in digitaler Form, Datenformat DWG oder DXF zur Freigabe an Bauleitung und Bauherren übergeben.

Werkpläne während der Bauausführung fortschreiben, Übergabe der fortgeschriebenen Pläne in Papierform und in digitaler Form an Bauleitung und Bauherren.
Menge: 1,000 psch

#### Abschnitt 03.02 Material Rohre, Formstücke, Stützen

*Hinweis: Hinweis zu Pos. 03.02.0001 - 03.02.0005*
Alle Rohre und Formstücke aus Edelstahl V4A, DIN EN ISO 1127.
Werkstoff 1.4571, unter Schutzgas geschweißt, innen und außen gebeizt, gebürstet und passiviert.

Durchmesser / Aussendurchmesser / Rohrwandstärken:
DN80 ;  88,9mm ;  mind. 2 mm
DN100 ; 114,3mm ;  mind. 2 mm
DN150 ; 168,3mm ;  mind. 2 mm

Los- und Festflansch in Edelstahl V4A
Werkstoff 1.4571, mit reduzierter Blattstärke
ähnlich DIN 2576.

Sämtliche Rohrleitungen wie Zu-, Entnahme, Überlauf- und Entleerungsleitungen werden in einzelne Rohrbauteile zusammengefasst.
Diese einzelnen Bauteile bestehen z.B. aus Flansch, Bogen, gerades Rohrstück usw. und wird in den einzelnen LV-Positionen genau beschrieben.

Für die Verbindungen der einzelnen Bauteile sind die erforderlichen Schweißnähte, Schrauben, Beilagscheiben sowie sämtliches Verbrauchs- und Kleinmaterial mit einzurechnen. Das gilt auch für die Kosten der erforderlichen Betriebstoffe (Strom bzw. Kraftstoffe).

Formstücke im Werk herstellen.

Lieferung auf Baustelle und Montage wird separat vergütet.

Formstücke gemäß beiliegendem Detailplan, Detail 1.

**03.02.0001 F-Stück DN 150 V4A, Baulänge 250 mm**
F-Stück DN 150 V4A,
1 Flansch
Nenndruck PN 16
Baulänge = 250 mm
Menge: 2,000 St

**03.02.0002 F-Stück DN 150 V4A, Baulänge 1.665 mm**
F-Stück DN 150 V4A,
1 Flansch
Nenndruck PN 16
Baulänge = 1.665 mm
Menge: 1,000 St

**03.02.0003 Q-Stück DN 150 V4A, Baulänge 230 mm**
Q-Stück (90°-Bogen) DN 150 V4A
2 Flansche
Nenndruck PN 16
Baulänge = 230 mm
Menge: 2,000 St

**03.02.0004 Nippel, V4A - 1/2"**
Nippel aus Edelstahl V4A,
mit Innengewinde (IG) liefern
und fachgerecht einschweißen

1/2"
Menge: 2,000 St

**03.02.0005 Rohrstütze für DN 150 mm**
Rohrstütze, komplett aus Edelstahl V4A,
Werkstoff 1.4571, gebeizt und passiviert,
bestehend aus:
Bodenplatte, Stützrohr, stufenlos
höhenverstellbar, Rohrauflager, Auflagergummi

Rohrhalterung: lose (auf Viertelschalen und Gummi)

Abstand von Rohrachse bis Boden = 370 mm

Stütze passend für Rohr DN 150 mm
Menge: 1,000 St

*Hinweis: Hinweis zu Pos. 03.02.0006*
1. Allgemeines
  Schrauben und Beilagscheiben aus nichtrostendem Stahl (Werkstoff-Nr. 1.4541 - A2), Muttern aus nichtrostendem Stahl (Werkstoff-Nr. 1.4571 - A 4).
  Je Schraube sind zwei Beilagscheiben einzubauen.
2. Abrechnung
  Rohre und Formstücke werden übermessen und zum Angebotspreis der Position Rohrleitung vergütet.
  Für Form- und Verbindungsstücke mit Flanschen und Muffen werden folgende Zulagen bezahlt:
   - 2 m für jeden Flansch,
   - 2 m für jede Muffe,
   - 1 m zusätzlicher Zuschlag für Schraubmuffe (SM).

  Zulagen für BAIO-, Synoflex- und System 2000-Formstücke werden nach Stück vergütet.
3. Das Schneiden und Anschrägen der Rohre wird nicht seperat vergütet und ist in die Einheitspreise einzurechnen.

1. Anforderung zu Schweißverbindungen
  Die Herstellung mittels Heizelement-Stumpfschweißung (HS) oder Heizwendelschweißung (HM) gemäß DVS 2207, Teil 1.

  Durchführung nur von geprüften Kunststoffschweißern nach DVGW-Arbeitsblatt 330 und DVS 2212.

  Für die Ausführung der Schweißnaht müssen die zum Einsatz kommenden CNC gesteuerten Geräte folgende Grundvoraussetzungen erfüllen. Die Anforderungen sind in der ISO/TC 138  ISC 4N 626 für die Grundmaschine, den Planhobel und das Heizelement definiert.

  Die Maschinen müssen über einen CNC-gesteuerten Schweißablauf verfügen, der durch ein Wegemaßsystem und eine Drucksteuerung kontrolliert wird. Die Geräte müssen mit einer fortlaufenden automatischen Schweißprotokolleinrichtung ausgerüstet sein, die es gestattet, unmittelbar zum Arbeitsablauf die aktuellen Schweißparameter zu dokumentieren und einen permanenten Soll-Ist-Vergleich durchzuführen. Das Protokoll muss alle Soll- und Ist-Werte ausdrucken, sowie eine Schweißparameterbeurteilung mit Fehlerausgabe vornehmen.

  Die Innenwulste sind nach den Schweißungen mit einem Innenwulstentferner bei rd. 20 m Einschubtiefe zu entfernen (Voraussetzung für Rohrmolchungen).

1. Formstücke GGG:
  Hersteller: Fa. Hawle o.glw.

**03.02.0006 X-Stück, DN 150 GGG**
Blindflansch, Flansch nach EN 1092-2.

Material: GJS-400, Korrosionsschutz durch Epoxidharz-Pulverbeschichtung innen und außen gemäß Gütesicherung RAL-GZ 662 der Gütegemeinschaft Schwerer Korrosionsschutz - GSK unter Berücksichtigung der DIN 3476 (P) und DIN 30677-2 (Schichtdicke: min. 250 µm, Porenfreiheit bei 3 kV, Haftung innen und außen min. 12 N/mm² nach Heißwasserlagerung, Nachweis der Trinkwassertauglichkeit, Fremdüberwachung durch neutrales Prüfinstitut)

Medium: Trinkwasser

DN 150
PN 16

Erzeugnis: Fa. Hawle (Best. Nr. 720-00) oder gleichwertig
Menge: 1,000 St

*Hinweis: Hinweis zu Pos. 03.02.0007 - 03.02.0010*
1. Allgemeines
  Schrauben und Beilagscheiben aus nichtrostendem Stahl (Werkstoff-Nr. 1.4541 - A2), Muttern aus nichtrostendem Stahl (Werkstoff-Nr. 1.4571 - A 4).
  Je Schraube sind zwei Beilagscheiben einzubauen.
2. Abrechnung
  Rohre und Formstücke werden übermessen und zum Angebotspreis der Position Rohrleitung vergütet.
  Für Form- und Verbindungsstücke mit Flanschen und Muffen werden folgende Zulagen bezahlt:
   - 2 m für jeden Flansch,
   - 2 m für jede Muffe,
   - 1 m zusätzlicher Zuschlag für Schraubmuffe (SM).

  Zulagen für BAIO-, Synoflex- und System 2000-Formstücke werden nach Stück vergütet.
3. Das Schneiden und Anschrägen der Rohre wird nicht seperat vergütet und ist in die Einheitspreise einzurechnen.

1. Anforderung zu Schweißverbindungen
  Die Herstellung mittels Heizelement-Stumpfschweißung (HS) oder Heizwendelschweißung (HM) gemäß DVS 2207, Teil 1.

  Durchführung nur von geprüften Kunststoffschweißern nach DVGW-Arbeitsblatt 330 und DVS 2212.

  Für die Ausführung der Schweißnaht müssen die zum Einsatz kommenden CNC gesteuerten Geräte folgende Grundvoraussetzungen erfüllen. Die Anforderungen sind in der ISO/TC 138  ISC 4N 626 für die Grundmaschine, den Planhobel und das Heizelement definiert.

  Die Maschinen müssen über einen CNC-gesteuerten Schweißablauf verfügen, der durch ein Wegemaßsystem und eine Drucksteuerung kontrolliert wird. Die Geräte müssen mit einer fortlaufenden automatischen Schweißprotokolleinrichtung ausgerüstet sein, die es gestattet, unmittelbar zum Arbeitsablauf die aktuellen Schweißparameter zu dokumentieren und einen permanenten Soll-Ist-Vergleich durchzuführen. Das Protokoll muss alle Soll- und Ist-Werte ausdrucken, sowie eine Schweißparameterbeurteilung mit Fehlerausgabe vornehmen.

  Die Innenwulste sind nach den Schweißungen mit einem Innenwulstentferner bei rd. 20 m Einschubtiefe zu entfernen (Voraussetzung für Rohrmolchungen).

1. Formstücke GGG:
  Hersteller: Fa. Hawle o.glw.

**03.02.0007 Druckrohr für Trinkwasser, DA 180, lief. und verlegen**
Druckrohr für Trinkwasser nach DIN EN 12201 und DIN 8074 / DIN 8075 mit glatten Enden für sandbettfreie Verlegung.
Trinkwasserrohre aus dem Werkstoff PE 100-RC, gefertigt nach DVGW Arbeitsblatt GW 335 A2. Die einschlägigen DVGW Richtlinien gelten uneingeschränkt.
Für die Produktion ist die Qualitätssicherung nach DIN ISO 9001 nachzuweisen. Rohre mit DVGW-Zulassung, RAL Gütezeichen.

Produkt: Wavin TS DOQ Trinkwasserrohr, SDR 11, DA 180 mm

Rohrleitung liefern, zwischenlagern, verfahren und entlang der Trasse zum Verschweißen mit geeignetem Gerät seitlich auslegen.
Schweißverbindungen werden gesondert vergütet.
Menge: 1,000 m

**03.02.0008 Schweißverbindungen (HM) herst., DA 250**
Schweißverbindungen mittels Heizwendelschweißung (HM) herstellen.
Verschweißung oberirdisch bzw. im Rohrgraben einschließlich Schneiden und Anschrägen der Rohre.

Rohre DA 250 x 22,7 PE
Menge: 1,000 St

**03.02.0009 Schweißverbindungen (HM) herst., DA 180**
Schweißverbindungen mittels Heizwendelschweißung (HM) herstellen.
Verschweißung oberirdisch bzw. im Rohrgraben einschließlich Schneiden und Anschrägen der Rohre.

Rohre DA 180 SDR 11 PE
Menge: 1,000 St

**03.02.0010 Schweißverbindungen (HS) herst., DA 180**
Schweißverbindungen mittels Heizelement-Stumpfschweißung (HS) herstellen.
Verschweißung oberirdisch bzw. im Rohrgraben einschließlich Schneiden und Anschrägen der Rohre.

Rohre DA 180 SDR 11 PE
Menge: 1,000 St

#### Abschnitt 03.03 Material Schieber, Ringraumdichtungen

*Hinweis: Hinweis zu Pos. 03.03.0001 - 03.03.0009*
Für die Verbindungen der einzelnen Bauteile sind die erforderlichen Schweißnähte, Schrauben, Beilagscheiben sowie sämtliches Verbrauchs- und Kleinmaterial mit einzurechnen. Das gilt auch für die Kosten der erforderlichen Betriebstoffe (Strom bzw. Kraftstoffe).

Formstücke im Werk herstellen.

Lieferung auf Baustelle und Montage wird separat vergütet.

Formstücke gemäß beiliegendem Detailplan, Detail 1.

**03.03.0001 Schieber, DN 150**
Weichdichtender Schieber mit beidseitigem Flansch nach EN 1092-2.
Keil und Keilmutter vollflächig vulkanisiert. Keilmutter durch Formschluss und Elastomer-Einbettung flexibel, vibrationsdämpfend und spielfrei mit dem Keil verbunden. Gewindelänge Keilmutter = 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1
Baulänge: Grundreihe 14 nach EN 558-1

Material:
Gehäuse: GJS-400, Korrosionsschutz durch Epoxidharz-Pulverbeschichtung innen und außen gemäß Gütesicherung RAL-GZ 662 der Gütegemeinschaft Schwerer Korrosionsschutz - GSK unter Berücksichtigung der DIN 3476-1 (Schichtdicke: min. 0,25 mm, Porenfreiheit bei 3 kV, Haftung innen und außen min. 16 N/mm² nach Heißwasserlagerung, Nachweis der Trinkwassertauglichkeit, Fremdüberwachung durch neutrales Prüfinstitut)
Spindel: nichtrostender Duplexstahl
Keilmutter: Messing
Keil: GJS-400, mit Keilmutter vulkanisiert mit EPDM gemäß KTW-BWGL für Trinkwasser

Medium: Trinkwasser
DN 150, PN 10/16

Erzeugnis Fa. Hawle Typ E3 (Best. Nr. 400-00) oder gleichwertig
Menge: 1,000 St

**03.03.0002 Handrad für Schieber**
Handrad mit Befestigungsschraube und Unterlegscheibe, für die Betätigung von Absperrarmaturen in Schächten und Anlagen.

Verwendung: Schieber "E2/E3" DN 125 - DN 150, Plattenschieber (Best.-Nr.: 390-00) DN 125 - DN 150

Material: Guss, Korrosionsschutz durch Epoxidharz-Pulverbeschichtung innen und außen gemäß Gütesicherung RAL-GZ 662 der Gütegemeinschaft Schwerer Korrosionsschutz - GSK unter Berücksichtigung der DIN 3476 (P) und DIN 30677-2 (Schichtdicke: min. 0,25 mm, Porenfreiheit bei 3 kV, Haftung innen und außen min. 16 N/mm² nach Heißwasserlagerung, Nachweis der Trinkwassertauglichkeit, Fremdüberwachung durch neutrales Prüfinstitut)
Befestigungsschraube/Unterlegscheibe: nichtrostender Stahl

Erzeugnis: Fa. Hawle (Best. Nr. 780-00) oder gleichwertig
Menge: 1,000 St

**03.03.0003 Flansch mit PE-Anschweißende, DN 150**
Flansch mit PE-Anschweißende zur Verbindung mit PE-Rohren nach DIN 8074, doppelte Abdichtung des PE-Anschweißendes mittels zwei O-Ringen, PE-Ende mit integrierter Stützhülse, zugfest nach DIN 8076-1 und -3, sowie nach DVGW VP 600, Flansche gebohrt nach EN 1092-2

Material: GJS-400,Korrosionsschutz durch Epoxidharz-Pulverbeschichtung innen und außen gemäß Gütesicherung RAL-GZ 662 der Gütegemeinschaft Schwerer Korrosionsschutz - GSK unter Berücksichtigung der DIN 3476 (P) und DIN 30677-2 (Schichtdicke: min. 0,25 mm, Porenfreiheit bei 3 kV, Haftung innen und außen min. 12 N/mm² nach Heißwasserlagerung, Nachweis der Trinkwassertauglichkeit, Fremdüberwachung durch neutrales Prüfinstitut),
PE-Ende: PE 100
Stützhülse: nichtrostender Stahl

Medium: Wasser
Max. Betriebsdruck: 16 bar
PE-Rohrstutzen: d 180 mm, SDR 11

Erzeugnis: Fa. Hawle (Best. Nr. 534-00) oder gleichwertig
Menge: 1,000 St

**03.03.0004 Stützhülse für PE-Rohre, DA 180**
Stützhülse aus nichtrostendem Stahl für PE- und PE-X-Rohre an zuggesicherten Verbindungsstellen und Schraubmuffenverbindungen, bestehend aus Grundkörper und Einschlagkeil.

Rohraußendurchmesser: d 180 mm
Rohrwandstärke: SDR 11

Erzeugnis: Fa. Hawle (Best. Nr. 590-00) oder gleichwertig
Menge: 2,000 St

**03.03.0005 Lösbare Rohrkupplung DN 150**
Lösbare Rohrkupplung mit progressivem Dichtprinzip (Dichtlippentechnik mit Druckausgleichskanal und Zugfeder) und progressivem Verankerungseffekt (mittels scharfkantigen, gehärteten Verankerungszähnen) für höchste Ansprüche.
Zur axial zugfesten, druckschlagsicheren, auswinkelbaren Verbindung von glattendigen Metallrohren und Formteilen mit verlängerten Schenkeln, ohne Rohrenden-Bearbeitung und
ohne Anbringung besonderer Fixpunkte.
Bis DN200: Gehäuse aus Edelstahl 1.4404/1.4571 oder gleichwertig (2), Innenbauteile aus Edelstahl, Verschlussteile aus Edelstahl (3), Vollbolzen, Datumsprägung auf Gehäuse.
Grösser DN200: Gehäuse aus verzinkten Stahl 1.0577, Innenbauteile aus Edelstahl, Verschlussteile aus verzinktem Stahl (3), Vollbolzen.

Trinkwassergeeignet nach KTW W270.
Geprüft nach TA-Luft und zugelassen für WHG Anlagen gemäss DWA-A 780-1.

Fabrikat STRAUB-METAL-GRIP o. glw.
Hersteller STRAUB Werke AG, CH-7323 Wangs

Rohr: DA 168,3 mm
Dichtmanschette: EPDM
Menge: 2,000 St

**03.03.0006 Pressringdichtung geschlossen, DN 250/DA 185**
Pressringdichtung geschlossener Dichtungseinsatz

Beschreibung:
- Dichtungseinsatz für den Lastfall drückendes Wasser!
- Spezialausführung aus Edelstahl / V2A
- Druckscheiben aus Edelstahl / V2A (1.4301)
- Spannschrauben und Unterlegscheiben aus V2A, Muttern V4A
- Einsatz in WU-Betonkernbohrung oder Futterrohr

Elastomer:
- Elastomerqualität: EPDM / SBR, 40-50° ± 5° Shore schwarz
- Gas- und druckwasserdicht
- EPDM nach ELL mit W270 Zulassung

Temperaturbeständigkeit:
- Von -35° bis +70° C

Gas- und Wasserdichtigkeit:
- Geprüft nach FHRK-Prüfgrundlage GE 101 - G 30 322-4-1
- Dicht gegen drückendes Wasser, gasdicht

Größe: Bohrung 250 mm, Rohr außen 185 mm

Typ: Fa. Kröner Dichtungstechnik, Pressringdichtung Typ S  (geschlossener Dichtungseinsatz)
Menge: 1,000 St

**03.03.0007 Pressringdichtung geteilt, DN 250/DA 185**
Pressringdichtung geteilter Dichtungseinsatz

Beschreibung:
- Dichtungseinsatz für den Lastfall drückendes Wasser!
- Spezialausführung aus Edelstahl / V2A
- Druckscheiben aus Edelstahl / V2A (1.4301)
- Spannschrauben und Unterlegscheiben aus V2A, Muttern V4A
- Einsatz in WU-Betonkernbohrung oder Futterrohr

Elastomer:
- Elastomerqualität: EPDM / SBR, 40-50° ± 5° Shore schwarz
- Gas- und druckwasserdicht
- EPDM nach ELL mit W270 Zulassung

Temperaturbeständigkeit:
- Von -35° bis +70° C

Gas- und Wasserdichtigkeit:
- Geprüft nach FHRK-Prüfgrundlage GE 101 - G 30 322-4-1
- Dicht gegen drückendes Wasser, gasdicht

Größe: Bohrung 250 mm, Rohr außen 185 mm

Typ: Fa. Kröner Dichtungstechnik, Pressringdichtung Typ SG  (geteilter Dichtungseinsatz)
Menge: 1,000 St

**03.03.0008 Pressringdichtung geschlossen, DN 200/DA 54**
Pressringdichtung geschlossener Dichtungseinsatz

Beschreibung:
- Dichtungseinsatz für den Lastfall drückendes Wasser!
- Spezialausführung aus Edelstahl / V2A
- Druckscheiben aus Edelstahl / V2A (1.4301)
- Spannschrauben und Unterlegscheiben aus V2A, Muttern V4A
- Einsatz in WU-Betonkernbohrung oder Futterrohr

Elastomer:
- Elastomerqualität: EPDM / SBR, 40-50° ± 5° Shore schwarz
- Gas- und druckwasserdicht
- EPDM nach ELL mit W270 Zulassung

Temperaturbeständigkeit:
- Von -35° bis +70° C

Gas- und Wasserdichtigkeit:
- Geprüft nach FHRK-Prüfgrundlage GE 101 - G 30 322-4-1
- Dicht gegen drückendes Wasser, gasdicht

Größe: Bohrung 200 mm, Rohr außen 54 mm

Typ: Fa. Kröner Dichtungstechnik, Pressringdichtung Typ S  (geschlossener Dichtungseinsatz)
Menge: 1,000 St

**03.03.0009 Pressringdichtung geteilt, DN 200/DA 54**
Pressringdichtung geteilter Dichtungseinsatz

Beschreibung:
- Dichtungseinsatz für den Lastfall drückendes Wasser!
- Spezialausführung aus Edelstahl / V2A
- Druckscheiben aus Edelstahl / V2A (1.4301)
- Spannschrauben und Unterlegscheiben aus V2A, Muttern V4A
- Einsatz in WU-Betonkernbohrung oder Futterrohr

Elastomer:
- Elastomerqualität: EPDM / SBR, 40-50° ± 5° Shore schwarz
- Gas- und druckwasserdicht
- EPDM nach ELL mit W270 Zulassung

Temperaturbeständigkeit:
- Von -35° bis +70° C

Gas- und Wasserdichtigkeit:
- Geprüft nach FHRK-Prüfgrundlage GE 101 - G 30 322-4-1
- Dicht gegen drückendes Wasser, gasdicht

Größe: Bohrung 200 mm, Rohr außen 54 mm

Typ: Fa. Kröner Dichtungstechnik, Pressringdichtung Typ SG  (geteilter Dichtungseinsatz)
Menge: 1,000 St

#### Abschnitt 03.04 Montagearbeiten

*Hinweis: Hinweis zu Pos. 03.04.0001 - 03.04.0006*
In die Positionen für Montagearbeiten, sind die Kosten für Betriebsstoffe (Strom, Otto- und Dieselkraftstoffe), sowie Verbrauchs-, Verbindungsmaterial und Kleinteile einzurechnen.

**03.04.0001 Anlieferung Rohre, Formstücke, Schieber, Armaturen**
*** Pauschalposition
Anlieferung der Rohre, Formstücke, Schieber und Absperrklappen zur Baustelle, einschl. Kosten für Verpackung, Fracht und Transportversicherung,

Teile abladen und innerhalb Bauwerk fachgerecht
lagern.
Menge: 1,000 psch

**03.04.0002 Kernbohrung DN 250, Mauerstärke 40 cm**
Kernbohrung herstellen,
Stahlbeton, Bohrkern in Eigentum des
AN übernehmen und von der Baustelle
entfernen.

Bohrdurchmesser 250 mm

Mauerstärke 40 cm (27,5 cm Stahlbeton + 12,5 cm Ziegel)
Menge: 1,000 St

**03.04.0003 Kernbohrung DN 200, Mauerstärke 40 cm**
Kernbohrung herstellen,
Stahlbeton, Bohrkern in Eigentum des
AN übernehmen und von der Baustelle
entfernen.

Bohrdurchmesser 200 mm

Mauerstärke 40 cm (27,5 cm Stahlbeton + 12,5 cm Ziegel)
Menge: 1,000 St

**03.04.0004 Kernbohrungsversiegelung**
Kernbohrungsversiegelung
zur Beschichtung von Kernbohrlochwandungen

2-Komponenten-Polyurethan-Gießharz zur Versiegelung und Beschichtung von Kernbohrungen.

Eigenschaften: einfaches Handling; nach drei Stunden trocken

Produkt: Hauff-Technik GmbH & Co. KG, KBV 2K o.glw.
Menge: 0,500 l

**03.04.0005 Montage von gelieferten Bauteilen**
*** Pauschalposition
Gelagerte Teile sorgfältig aufnehmen und nach Werkplan fachgerecht montieren.

Montage von sämtlichen Bauteilen, welche vom AN geliefert werden.
Menge: 1,000 psch

**03.04.0006 Baustelle räumen**
*** Pauschalposition
Baustelle räumen, Rohre, Formstücke, Armaturen und Einbauteile sorgfältig reinigen, Baustelle besenrein hinterlassen,
Anlage an Bauherren übergeben.
Menge: 1,000 psch

### Titel 04 Umschluss HB Schiessenhof

#### Abschnitt 04.01 Material Rohre, Formstücke

*Hinweis: Hinweis zu Pos. 04.01.0001 - 04.01.0004*
1. Allgemeines
  Schrauben und Beilagscheiben aus nichtrostendem Stahl (Werkstoff-Nr. 1.4541 - A2), Muttern aus nichtrostendem Stahl (Werkstoff-Nr. 1.4571 - A 4).
  Je Schraube sind zwei Beilagscheiben einzubauen.
2. Abrechnung
  Rohre und Formstücke werden übermessen und zum Angebotspreis der Position Rohrleitung vergütet.
  Für Form- und Verbindungsstücke mit Flanschen und Muffen werden folgende Zulagen bezahlt:
   - 2 m für jeden Flansch,
   - 2 m für jede Muffe,
   - 1 m zusätzlicher Zuschlag für Schraubmuffe (SM).

  Zulagen für BAIO-, Synoflex- und System 2000-Formstücke werden nach Stück vergütet.
3. Das Schneiden und Anschrägen der Rohre wird nicht seperat vergütet und ist in die Einheitspreise einzurechnen.

1. Anforderung zu Schweißverbindungen
  Die Herstellung mittels Heizelement-Stumpfschweißung (HS) oder Heizwendelschweißung (HM) gemäß DVS 2207, Teil 1.

  Durchführung nur von geprüften Kunststoffschweißern nach DVGW-Arbeitsblatt 330 und DVS 2212.

  Für die Ausführung der Schweißnaht müssen die zum Einsatz kommenden CNC gesteuerten Geräte folgende Grundvoraussetzungen erfüllen. Die Anforderungen sind in der ISO/TC 138  ISC 4N 626 für die Grundmaschine, den Planhobel und das Heizelement definiert.

  Die Maschinen müssen über einen CNC-gesteuerten Schweißablauf verfügen, der durch ein Wegemaßsystem und eine Drucksteuerung kontrolliert wird. Die Geräte müssen mit einer fortlaufenden automatischen Schweißprotokolleinrichtung ausgerüstet sein, die es gestattet, unmittelbar zum Arbeitsablauf die aktuellen Schweißparameter zu dokumentieren und einen permanenten Soll-Ist-Vergleich durchzuführen. Das Protokoll muss alle Soll- und Ist-Werte ausdrucken, sowie eine Schweißparameterbeurteilung mit Fehlerausgabe vornehmen.

  Die Innenwulste sind nach den Schweißungen mit einem Innenwulstentferner bei rd. 20 m Einschubtiefe zu entfernen (Voraussetzung für Rohrmolchungen).

1. Formstücke GGG:
  Hersteller: Fa. Hawle o.glw.

**04.01.0001 Duktile Gußrohre lief. und verl., DN 250**
Druckrohr aus duktilem Gusseisen für Trinkwasser nach DIN EN 545, mit DVGW-Zertifizierungszeichen,
mit Steckmuffenverbindung, einschließlich Dichtung
aus EPDM.

Auskleidung:
Zementmörtel auf Basis Hochofenzement

Umhüllung "BioZinalium":
Überzug aus Zink-Aluminium-Legierung (ZnAl85/15)
mit Kupfer (Cu) angereichert, in einer flächenbezogenen Masse von min. 400 g/m2 und
AQUACOAT-Deckbeschichtung (blau).

Baulänge: 6 m

Hersteller / Typ:
Saint Gobain PAM / Natural Tyton
oder gleichwertiger Hersteller

Rohre liefern und höhen- und fluchtgerecht verlegen.

Rohre DN 250 mm
Menge: 20,000 m

**04.01.0002 Zulage Tyton-Sit-Plus, DN 250**
Zulage für Herstellung der Rohrverbindung bei Druckrohren und Formstücken aus duktilem Gusseisen
mit Steckmuffe DIN 28603 als zugfeste Verbindung
nach DVGW GW 368.

Typ :
TYTON-SIT-PLUS mit Kennzeichnungsring

01) DN 250 mm
Menge: 4,000 St

**04.01.0003 Zul. Formstücke Synoflex, Verbinder, DN 250/225**
Reduzierstück, Verbinder mit beidseitiger Mehrbereichsmuffe nach EN 14525 für die Reduzierung oder Aufweitung von Anschlüssen aus Guss,- Stahl-, PE-, PVC- und AZ-Rohren, längskraftschlüssiger Anschluss von Rohren aus Guss-, PE-, PVC- und Stahl, inklusive Schraubenkopf-Verdrehsicherungen mit Schutzkappe aus Elastomer, Schrauben, Muttern, Unterlegscheiben aus nichtrostendem Stahl, Schrauben 180° wendbar, inklusive Distanzhülsen aus PE, Winkelausgleich max. 8 (+/- 4) Grad je Muffe, flexibles Dichtelement aus Elastomer nach EN 681-1, flexibler Zugsicherungsring aus POM, auf jedem Stützelementglied ist ein Zugsicherungselement fixiert, Zugsicherungselemente korrosionsgeschützt, inklusive Verpackung nach EN 12351.

Material: Gehäuse aus GJS-400, Korrosionsschutz durch Epoxidharz-Pulverbeschichtung innen und außen gemäß Gütesicherung RAL-GZ 662 der Gütegemeinschaft Schwerer Korrosionsschutz - GSK unter Berücksichtigung der DIN 3476 (P) und DIN 30677-2 (Schichtdicke: min. 250 µm, Porenfreiheit bei 3 kV, Haftung innen und außen min. 12 N/mm² nach Heißwasserlagerung, Nachweis der Trinkwassertauglichkeit, Fremdüberwachung durch neutrales Prüfinstitut)

Medium: Trinkwasser

Max. Betriebsdruck: Trinkwasser 16 bar, Abwasser 16 bar

Muffe 1: für Rohre mit Außendurchmesser von 265 - 310 mm
Muffe 2: für Rohre mit Außendurchmesser von 230 - 260 mm

Erforderliches Zubehör:
Stützhülse aus nichtrostendem Stahl (Best.-Nr.: 590) beim Anschluss von PE-Rohren

Erzeugnis: Fa. Hawle (Best. Nr. 741-02) oder gleichwertig
Menge: 1,000 St

**04.01.0004 Stützhülse für PE-Rohre, DN 250**
Stützhülse aus nichtrostendem Stahl für PE- und PE-X-Rohre an zuggesicherten Verbindungsstellen und Schraubmuffenverbindungen, bestehend aus Grundkörper und Einschlagkeil.

Rohraußendurchmesser: d 250 mm
Rohrwandstärke: SDR 11

Erzeugnis: Fa. Hawle (Best. Nr. 590-00) oder gleichwertig
Menge: 1,000 St

#### Abschnitt 04.02 Material Schieber, Ringraumdichtungen

*Hinweis: Hinweis zu Pos. 04.02.0001 - 04.02.0002*
Für die Verbindungen der einzelnen Bauteile sind die erforderlichen Schweißnähte, Schrauben, Beilagscheiben sowie sämtliches Verbrauchs- und Kleinmaterial mit einzurechnen. Das gilt auch für die Kosten der erforderlichen Betriebstoffe (Strom bzw. Kraftstoffe).

Formstücke im Werk herstellen.

Lieferung auf Baustelle und Montage wird separat vergütet.

Formstücke gemäß beiliegendem Detailplan, Detail 4.

**04.02.0001 Pressringdichtung geschlossen, DN 200/DA 54**
Pressringdichtung geschlossener Dichtungseinsatz

Beschreibung:
- Dichtungseinsatz für den Lastfall drückendes Wasser!
- Spezialausführung aus Edelstahl / V2A
- Druckscheiben aus Edelstahl / V2A (1.4301)
- Spannschrauben und Unterlegscheiben aus V2A, Muttern V4A
- Einsatz in WU-Betonkernbohrung oder Futterrohr

Elastomer:
- Elastomerqualität: EPDM / SBR, 40-50° ± 5° Shore schwarz
- Gas- und druckwasserdicht
- EPDM nach ELL mit W270 Zulassung

Temperaturbeständigkeit:
- Von -35° bis +70° C

Gas- und Wasserdichtigkeit:
- Geprüft nach FHRK-Prüfgrundlage GE 101 - G 30 322-4-1
- Dicht gegen drückendes Wasser, gasdicht

Größe: Bohrung 200 mm, Rohr außen 54 mm

Typ: Fa. Kröner Dichtungstechnik, Pressringdichtung Typ S  (geschlossener Dichtungseinsatz)
Menge: 1,000 St

**04.02.0002 Pressringdichtung geteilt, DN 200/DA 54**
Pressringdichtung geteilter Dichtungseinsatz

Beschreibung:
- Dichtungseinsatz für den Lastfall drückendes Wasser!
- Spezialausführung aus Edelstahl / V2A
- Druckscheiben aus Edelstahl / V2A (1.4301)
- Spannschrauben und Unterlegscheiben aus V2A, Muttern V4A
- Einsatz in WU-Betonkernbohrung oder Futterrohr

Elastomer:
- Elastomerqualität: EPDM / SBR, 40-50° ± 5° Shore schwarz
- Gas- und druckwasserdicht
- EPDM nach ELL mit W270 Zulassung

Temperaturbeständigkeit:
- Von -35° bis +70° C

Gas- und Wasserdichtigkeit:
- Geprüft nach FHRK-Prüfgrundlage GE 101 - G 30 322-4-1
- Dicht gegen drückendes Wasser, gasdicht

Größe: Bohrung 200 mm, Rohr außen 54 mm

Typ: Fa. Kröner Dichtungstechnik, Pressringdichtung Typ SG  (geteilter Dichtungseinsatz)
Menge: 1,000 St

#### Abschnitt 04.03 Montage- und Stundenlohnarbeiten

*Hinweis: Hinweis zu Pos. 04.03.0001 - 04.03.0005*
In die Positionen für Montagearbeiten, sind die Kosten für Betriebsstoffe (Strom, Otto- und Dieselkraftstoffe), sowie Verbrauchs-, Verbindungsmaterial und Kleinteile einzurechnen.

**04.03.0001 Anlieferung Rohre, Formstücke**
*** Pauschalposition
Anlieferung der Rohre, Formstücke, Schieber und Absperrklappen zur Baustelle, einschl. Kosten für Verpackung, Fracht und Transportversicherung,

Teile abladen und innerhalb Bauwerk fachgerecht
lagern.
Menge: 1,000 psch

**04.03.0002 Kernbohrung DN 200, Mauerstärke 40 cm**
Kernbohrung herstellen,
Stahlbeton, Bohrkern in Eigentum des
AN übernehmen und von der Baustelle
entfernen.

Bohrdurchmesser 200 mm

Mauerstärke 40 cm (27,5 cm Stahlbeton + 12,5 cm Ziegel)
Menge: 1,000 St

**04.03.0003 Kernbohrungsversiegelung**
Kernbohrungsversiegelung
zur Beschichtung von Kernbohrlochwandungen

2-Komponenten-Polyurethan-Gießharz zur Versiegelung und Beschichtung von Kernbohrungen.

Eigenschaften: einfaches Handling; nach drei Stunden trocken

Produkt: Hauff-Technik GmbH & Co. KG, KBV 2K o.glw.
Menge: 0,200 l

**04.03.0004 Montage von gelieferten Bauteilen**
*** Pauschalposition
Gelagerte Teile sorgfältig aufnehmen und nach Werkplan fachgerecht montieren.

Montage von sämtlichen Bauteilen, welche vom AN geliefert werden.
Menge: 1,000 psch

**04.03.0005 Baustelle räumen**
*** Pauschalposition
Baustelle räumen, Rohre, Formstücke, Armaturen und Einbauteile sorgfältig reinigen, Baustelle besenrein hinterlassen,
Anlage an Bauherren übergeben.
Menge: 1,000 psch

### Titel 05 Stundenlohnarbeiten

#### Abschnitt 05.01 Arbeitskräfte

*Hinweis: Hinweis zu OZ 05.01.0001 - 05.02.0005*
Im Rahmen des Leistungsvertrages sind Stundenlohnarbeiten nur im unbedingt notwendigen Umfang auszuführen, wenn die Art der Leistung eine ausreichend genaue vorherige Preisermittlung nicht zulässt oder wenn es sich um geringfügige Arbeiten handelt.

Alle Positionen sind grundsätzlich Bedarfspositionen und gelten für alle Abteilungen des LV. Sie sind je nach Erfordernis vom AN anzufordern und müssen vom Vertreter des AG beauftragt werden.
Werden Stundenlohnarbeiten ohne Vereinbarung mit dem AG ausgeführt, so sind die vorgelegten Stundenlohnzettel nicht zu bescheiningen und dem AN zurückzugeben.

Stundenlohnarbeiten werden nach den tatsächlich geleisteten Arbeitsstunden abgerechnet. Standzeiten, An- und Abfahrtszeiten werden nicht vergütet.

Der Verrechungssatz für die jeweilige Arbeitskraft umfasst sämtliche Aufwendungen, insbesondere den tatsächlichen Lohn einschliesslich vermögenswirksamer Leistungen mit den Zuschlägen für Gemeinkosten (Sozialkassenbeiträge, Winterbauumlage, und dgl.) sowie Lohn- bzw. Gehaltsnebenkosten und Zuschläge für Überstunden.
Zuschläge für Nacht-, Sonntags- und Feiertagsarbeit werden gesondert vergütet.

**05.01.0001 Polier, Schachtmeister**
*** Bedarfsposition ohne GB
Verrechnungssätze für Arbeitskräfte.

Polier, Schachtmeister
Menge: 1,000 h

**05.01.0002 Bauvorarbeiter**
*** Bedarfsposition ohne GB
Verrechnungssätze für Arbeitskräfte.

Bauvorarbeiter (Berufsgr. II)
Menge: 1,000 h

**05.01.0003 Spezialbaufacharbeiter**
*** Bedarfsposition ohne GB
Verrechnungssätze für Arbeitskräfte.

Spezialbaufacharbeiter (Berufsgr. I)
Menge: 1,000 h

**05.01.0004 Bauwerker**
*** Bedarfsposition ohne GB
Verrechnungssätze für Arbeitskräfte.

Bauwerker
Menge: 1,000 h

**05.01.0005 Vermessungsingenieur einschl. Vermessungsgeräte**
*** Bedarfsposition ohne GB
Verrechnungssätze für Arbeitskräfte.

Vermessungsingenieur einschl. Vermessungsgeräte (GPS etc.)
Menge: 1,000 h

#### Abschnitt 05.02 Baugeräte

*Hinweis: Hinweis zu OZ 05.02.0001 - 05.02.0015*
Im Rahmen des Leistungsvertrages sind Stundenlohnarbeiten nur im unbedingt notwendigen Umfang auszuführen, wenn die Art der Leistung eine ausreichend genaue vorherige Preisermittlung nicht zulässt oder wenn es sich um geringfügige Arbeiten handelt.

Alle Positionen sind grundsätzlich Bedarfspositionen und gelten für alle Abteilungen des LV. Sie sind je nach Erfordernis vom AN anzufordern und müssen vom Vertreter des AG beauftragt werden.
Werden Stundenlohnarbeiten ohne Vereinbarung mit dem AG ausgeführt, so sind die vorgelegten Stundenlohnzettel nicht zu bescheiningen und dem AN zurückzugeben.

Stundenlohnarbeiten werden nach den tatsächlich geleisteten Arbeitsstunden abgerechnet. Standzeiten, An- und Abfahrtszeiten werden nicht vergütet.

Der Einsatz von Fahrzeugen und Geräten umfasst immer das erforderliche Bedienungspersonal.
Mehr- oder Minderleistungen gegenüber den im LV angegebenen Stundenzahlen bedingen keine Änderung der angebotenen Preise.

**05.02.0001 Bagger bis 0,4 m³**
*** Bedarfsposition ohne GB
Verrechnungssatz für Baugeräte einschliesslich der Betriebskosten und der Kosten für das Bedienungspersonal.

Bagger bis 0,4 m³
Menge: 1,000 h

**05.02.0002 Bagger über 0,4 m³ bis 1,0 m³**
*** Bedarfsposition ohne GB
Verrechnungssatz für Baugeräte einschliesslich der Betriebskosten und der Kosten für das Bedienungspersonal.

Bagger über 0,4 m³ bis 1,0 m³
Menge: 1,000 h

**05.02.0003 Bagger über 1,0 m³**
*** Bedarfsposition ohne GB
Verrechnungssatz für Baugeräte einschliesslich der Betriebskosten und der Kosten für das Bedienungspersonal.

Bagger über 1,0 m³
Menge: 1,000 h

**05.02.0004 Minibagger, Bobcat**
*** Bedarfsposition ohne GB
Verrechnungssatz für Baugeräte einschliesslich der Betriebskosten und der Kosten für das Bedienungspersonal.

Minibagger und Bobcat
Menge: 1,000 h

**05.02.0005 Bagger bis 1,0 m³ mit Meisel**
*** Bedarfsposition ohne GB
Verrechnungssatz für Baugeräte einschliesslich der Betriebskosten und der Kosten für das Bedienungspersonal.

Bagger bis 1,0 m³ mit Meisel
Menge: 1,000 h

**05.02.0006 Kompressor bis 5 m³/min mit Hammer**
*** Bedarfsposition ohne GB
Verrechnungssatz für Baugeräte einschliesslich der Betriebskosten und der Kosten für das Bedienungspersonal.

Kompressor bis 5 m³/min mit einem Hammer
Menge: 1,000 h

**05.02.0007 Stromaggregat bis 50 kVA**
*** Bedarfsposition ohne GB
Verrechnungssatz für Baugeräte einschliesslich der Betriebskosten und der Kosten für das Bedienungspersonal.

Stromaggregat bis 50 kVA
Menge: 1,000 h

**05.02.0008 Elektroflex**
*** Bedarfsposition ohne GB
Verrechnungssatz für Baugeräte einschliesslich der Betriebskosten und der Kosten für das Bedienungspersonal.

Elektroflex
Menge: 1,000 h

**05.02.0009 Motorsäge**
*** Bedarfsposition ohne GB
Verrechnungssatz für Baugeräte einschliesslich der Betriebskosten und der Kosten für das Bedienungspersonal.

Motorsäge
Menge: 1,000 h

**05.02.0010 LKW über 5 t bis 12 t Nutzlast**
*** Bedarfsposition ohne GB
Verrechnungssatz für Baugeräte einschliesslich der Betriebskosten und der Kosten für das Bedienungspersonal.

LKW über 5 t bis 12 t Nutzlast
Menge: 1,000 h

**05.02.0011 LKW über 12-18 t Nutzlast**
*** Bedarfsposition ohne GB
Verrechnungssatz für Baugeräte einschliesslich der Betriebskosten und der Kosten für das Bedienungspersonal.

LKW über 12-18 t Nutzlast
Menge: 1,000 h

**05.02.0012 LKW über 18-24 t Nutzlast**
*** Bedarfsposition ohne GB
Verrechnungssatz für Baugeräte einschliesslich der Betriebskosten und der Kosten für das Bedienungspersonal.

LKW über 18-24 t Nutzlast
Menge: 1,000 h

**05.02.0013 LKW bis 18 t mit Tieflader**
*** Bedarfsposition ohne GB
Verrechnungssatz für Baugeräte einschliesslich der Betriebskosten und der Kosten für das Bedienungspersonal.

LKW bis 18 t mit Tieflader
Menge: 1,000 h

**05.02.0014 Kleintransporter ca. 1,5 t Nutzlast**
*** Bedarfsposition ohne GB
Verrechnungssatz für Baugeräte einschliesslich der Betriebskosten und der Kosten für das Bedienungspersonal.

Kleintransporter ca. 1,5 t Nutzlast
Menge: 1,000 h

**05.02.0015 Kombi**
*** Bedarfsposition ohne GB
Verrechnungssatz für Baugeräte einschliesslich der Betriebskosten und der Kosten für das Bedienungspersonal.

Kombi
Menge: 1,000 h

#### Abschnitt 05.03 Baustoffe

*Hinweis: Hinweis zu OZ 05.03.0001 - 05.03.0028*
Im Rahmen des Leistungsvertrages sind Stundenlohnarbeiten nur im unbedingt notwendigen Umfang auszuführen, wenn die Art der Leistung eine ausreichend genaue vorherige Preisermittlung nicht zulässt oder wenn es sich um geringfügige Arbeiten handelt.

Alle Positionen sind grundsätzlich Bedarfspositionen und gelten für alle Abteilungen des LV. Sie sind je nach Erfordernis vom AN anzufordern und müssen vom Vertreter des AG beauftragt werden.
Werden Stundenlohnarbeiten ohne Vereinbarung mit dem AG ausgeführt, so sind die vorgelegten Stundenlohnzettel nicht zu bescheiningen und dem AN zurückzugeben.

**05.03.0001 Humus (ohne Lehmanteile)**
*** Bedarfsposition ohne GB
Baustoffe frei Baustelle liefern. Einbau nach vorigen Verrechnungssätzen.

Humus (ohne Lehmanteile)
Menge: 1,000 t

**05.03.0002 Frostschutzkies 0/32**
*** Bedarfsposition ohne GB
Baustoffe frei Baustelle liefern. Einbau nach vorigen Verrechnungssätzen.

Frostschutzkies 0/32
Menge: 1,000 t

**05.03.0003 Planiekies 0/16**
*** Bedarfsposition ohne GB
Baustoffe frei Baustelle liefern. Einbau nach vorigen Verrechnungssätzen.

Planiekies 0/16
Menge: 1,000 t

**05.03.0004 Schotter 0/32**
*** Bedarfsposition ohne GB
Baustoffe frei Baustelle liefern. Einbau nach vorigen Verrechnungssätzen.

Schotter 0/32
Menge: 1,000 t

**05.03.0005 Gewaschener Sand**
*** Bedarfsposition ohne GB
Baustoffe frei Baustelle liefern. Einbau nach vorigen Verrechnungssätzen.

Gewaschener Sand
Menge: 1,000 t

**05.03.0006 Rollkies 0/32**
*** Bedarfsposition ohne GB
Baustoffe frei Baustelle liefern. Einbau nach vorigen Verrechnungssätzen.

Rollkies 0/32
Menge: 1,000 t

**05.03.0007 Schroppen 10-30 gebrochen**
*** Bedarfsposition ohne GB
Baustoffe frei Baustelle liefern. Einbau nach vorigen Verrechnungssätzen.

Schroppen 10 - 30 gebrochen
Menge: 1,000 t

**05.03.0008 Feinschroppen gebrochen**
*** Bedarfsposition ohne GB
Baustoffe frei Baustelle liefern. Einbau nach vorigen Verrechnungssätzen.

Feinschroppen gebrochen
Menge: 1,000 t

**05.03.0009 Beton C 12/15**
*** Bedarfsposition ohne GB
Baustoffe frei Baustelle liefern. Einbau nach vorigen Verrechnungssätzen.

Beton C 12/15
Menge: 1,000 m³

**05.03.0010 Beton C 20/25**
*** Bedarfsposition ohne GB
Baustoffe frei Baustelle liefern. Einbau nach vorigen Verrechnungssätzen.

Beton C 20/25
Menge: 1,000 m³

**05.03.0011 AC 32 TS**
*** Bedarfsposition ohne GB
Baustoffe frei Baustelle liefern. Einbau nach vorigen Verrechnungssätzen.

AC 32 TS
Menge: 1,000 t

**05.03.0012 AC 22 TS**
*** Bedarfsposition ohne GB
Baustoffe frei Baustelle liefern. Einbau nach vorigen Verrechnungssätzen.

AC 22 TS
Menge: 1,000 t

**05.03.0013 AC 22 TL**
*** Bedarfsposition ohne GB
Baustoffe frei Baustelle liefern. Einbau nach vorigen Verrechnungssätzen.

AC 22 TL
Menge: 1,000 t

**05.03.0014 AC 16 TD**
*** Bedarfsposition ohne GB
Baustoffe frei Baustelle liefern. Einbau nach vorigen Verrechnungssätzen.

AC 16 TD
Menge: 1,000 t

**05.03.0015 AC 11 DS**
*** Bedarfsposition ohne GB
Baustoffe frei Baustelle liefern. Einbau nach vorigen Verrechnungssätzen.

AC 11 DS
Menge: 1,000 t

**05.03.0016 AC 8 DL**
*** Bedarfsposition ohne GB
Baustoffe frei Baustelle liefern. Einbau nach vorigen Verrechnungssätzen.

AC 8 DL
Menge: 1,000 t

**05.03.0017 AC 5 DL**
*** Bedarfsposition ohne GB
Baustoffe frei Baustelle liefern. Einbau nach vorigen Verrechnungssätzen.

AC 5 DL
Menge: 1,000 t

**05.03.0018 Fräsgut von Deckschicht**
*** Bedarfsposition ohne GB
Baustoffe frei Baustelle liefern. Einbau nach vorigen Verrechnungssätzen.

Fräsgut von Deckschicht
Menge: 1,000 t

**05.03.0019 Pflastersteine gesägt, gestockt**
*** Bedarfsposition ohne GB
Baustoffe frei Baustelle liefern. Einbau nach vorigen Verrechnungssätzen.

Pflastersteine gesägt, gestockt
Größe 160/160/160 mm
Menge: 1,000 t

**05.03.0020 Rohre DN 150 PP**
*** Bedarfsposition ohne GB
Baustoffe frei Baustelle liefern. Einbau nach vorigen Verrechnungssätzen.

Rohre DN 150 PP
Menge: 1,000 m

**05.03.0021 Rohre DN 200 PP**
*** Bedarfsposition ohne GB
Baustoffe frei Baustelle liefern. Einbau nach vorigen Verrechnungssätzen.

Rohre DN 200 PP
Menge: 1,000 m

**05.03.0022 Bögen, Überschubmuffen DN 150 PP**
*** Bedarfsposition ohne GB
Baustoffe frei Baustelle liefern. Einbau nach vorigen Verrechnungssätzen.

Bogen, Überschubmuffen DN 150 PP
Menge: 1,000 St

**05.03.0023 Bögen, Überschubmuffen DN 200 PP**
*** Bedarfsposition ohne GB
Baustoffe frei Baustelle liefern. Einbau nach vorigen Verrechnungssätzen.

Bogen, Überschubmuffen DN 200 PP
Menge: 1,000 St

**05.03.0024 Sickerleitung DN 100**
*** Bedarfsposition ohne GB
Baustoffe frei Baustelle liefern. Einbau nach vorigen Verrechnungssätzen.

Sickerleitung DN 100
Menge: 1,000 m

**05.03.0025 Sickerleitung DN 150**
*** Bedarfsposition ohne GB
Baustoffe frei Baustelle liefern. Einbau nach vorigen Verrechnungssätzen.

Sickerleitung DN 150
Menge: 1,000 m

**05.03.0026 Kabelschutzrohre DA 63 PEHD**
*** Bedarfsposition ohne GB
Baustoffe frei Baustelle liefern. Einbau nach vorigen Verrechnungssätzen.

Kabelschutzrohre DA 63 PEHD
(Stangenware)
Menge: 1,000 m

**05.03.0027 Kabelschutzrohre DA 110 PEHD**
*** Bedarfsposition ohne GB
Baustoffe frei Baustelle liefern. Einbau nach vorigen Verrechnungssätzen.

Kabelschutzrohre DA 110 PEHD
(Stangenware)
Menge: 1,000 m

**05.03.0028 Kabelschutzrohre DA 110 PEHD**
*** Bedarfsposition ohne GB
Baustoffe frei Baustelle liefern. Einbau nach vorigen Verrechnungssätzen.

Kabelschutzrohre DA 110 PEHD
(Rollenware)
Menge: 1,000 m
